# FIS_Neubau Sanitärkiosk
Angebotsaufforderung (GAEB DA XML 3.3, DA83)
Projekt: 636 FIS_Neubau Sanitärkiosk
Währung: EUR
Vergabeart: Verhandlungsverfahren
Erstellt mit: G&W CALIFORNIA PRO, CALIFORNIA PRO V13.2.06, 19.03.2026

## Zusätzlicher Text
|  | Leistungsverzeichnis |
| --- | --- |
| Gewerk / Los: | Los 5 - Elektroinstallation |
|  | 13_HB2026_PreK410 |
| Bauvorhaben: | Modernisierung Freizeitinfrastruktur am Seestrand Senftenberg - Neubau Sanitärkiosk |
| Bauort: | Am Stadthafen, 01968 Senftenberg |
| Bauherr: | Zweckverband Lausitzer Seenland Brandenburg / Straße zur Südsee 1, 01968 Senftenberg |
| Planung und Bauleitung: |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 |
| Ansprechpartner: | Hauptstraße 22 / 01454 Radeberg / / Herr Bergstein / Herr Kersten (ZV LSB) |
| Angebotsabgabe: | 13. April 2026, 14:00Uhr |
| Ausführungszeitraum: | 22.06.2026 - 20.10.2026 |
| Bieter: | Ausschreibender: |
| ungeprüfte Angebotssumme inkl. MwSt: | geprüfte Angebotssumme inkl. MwSt: |
| EUR ................................................................... | EUR ................................................................. |
| .............................................................................. | .............................................................................. |
| Ort, Datum, Stempel und Unterschrift | Ort, Datum, Stempel und Unterschrift |

## Baubeschreibung
Baubeschreibung

1. Lage
Der Zweckverband Lausitzer Seenland Brandenburg plant in unmittelbarer Umgebung des Stadthafens Senftenberg die weitere touristische Entwicklung der Seestrandbereiche, u.a. mit Umgestaltung bzw. Modernisierung des westlichen (‚Seestrand Senftenberg West‘) Strandabschnittes, hier „Westmole“ genannt.
Untergrund  :  Flaches Gelände
Geländehöhe  :  OKG ca.= 101,54m ü.NN
Windlastzone  :  2
Geländekategorie  :
Gebäudehöhe über Gelände:  OKFFB = 101,58m ü.NN

2. Baugelände
Der Gebäudeneubau gliedert sich in den Hauptfunktionsbereich am Seestrand Senftenberg West ein. Die weitreichend gestaltete Anlage wird durch den Strandbereich, den bestehenden Spielplatz mit elf blau geformten EPDM-Hügeln und einer Vielzahl an Bestandsgehölzen geprägt. Der Baustandort des Sanitärgebäudes mit Imbissversorgung ist in unmittelbarer Nähe zum bestehenden Wegenetz, zwischen seeumlaufenden Radweg und Gehweg am Spielplatz, zu verorten.
Die Exposition des Geländes kann als nahezu eben mit einem leichten Gefälle zum Seestrand wahrgenommen werden.

3. Baugrund
Am 31.03.2025 wurde ein Baugrundgutachten vorgelegt. Folgende Aussagen mit Relevanz für den Hochbau wurden getroffen:
- stark wechselhafte Baugrundverhältnisse, bestehend aus enggestuften Sanden der Bodengruppe SE und ausgeprägt plastische Schluffe der Bodengruppe UA anstehen -> schwach durchlässig; Austauschbodenschichten ggf. in einer Lagenstärke von 0,30 m vorsehen
- Sande der Bodengruppen SW, SU und SU*, Kiese der Bodengruppe GE sowie Tone der Bodengruppen TA und TM -> durchlässig bis stark durchlässig
- keine erhöhten Gehalte an Schadstoffen
- Frostzone II -> Frosteindringtiefe von 1.30 m
- Angabe von Bemessungskenngrößen für Gründungskörper Gebäude
- ergänzende Setzungsberechnungen werden empfohlen
- Wasserhaltungsarbeiten einplanen
- Baumaßnahme möglichst in regenarmer Jahreszeit durchführen.

4. Kurzbeschreibung Architektur

Ein extensives Gründach ist von den Flachdachrändern abgesetzt und mit einer Attika eingefasst. Die Entwässerung erfolgt mittels Gefälledämmung in eine einzelne offene Dachrinne auf der Nordseite. Dort sind auch die beiden Fallrohre angeschlossen, verdeckt durch die Vorgehängte Hinterlüftete Fassade (VHF).
Als Intensivbegrünung wurde ein „Naturdach“ mit einer mittleren Höhe von 200 mm gewählt.

Die Deckenplatte kragt auf der Südseite in Gebäudelänge aus und bietet einen durchgehenden Regen- und Sonnenschutz. Müll- und Flaschensammler sind in der vorbauenden, brüstungshohen Ablage integriert. An der Nordseite ist eine Strom- und Wasserentnahmestelle für Veranstaltungen in der Fassade integriert.

Für die VHF wurde eine stoßsichere HPL-Fassadenplatte gewählt, die durch lineare Fräsungen eine unregelmäßige horizontale Schalungs-/Lamellenstruktur erhalten wird.

5. Kurzbeschreibung Tragwerksplanung

Dachkonstruktion:
- Flachdach als Stb.- Decke mit einseitiger Auskragung.
- ohne thermische Trennung (Gebäude unbeheizt).

Außenwände:
- Tragende Wände Kalksandsteinmauerwerk D = 17.5 cm.
- um den Hausanschlußraum als Porenbeton-Mauerwerk D=24 cm
  Anmerkungen:
1) Ausbildung mit zusätzlichen Stb.-Stützen an den hinteren Gebäudeecken.
2) Verankerung der geplanten Fassade an einer geeigneten Unterkonstruktion,

Innenwände:
- Tragende Wände Kalksandsteinmauerwerk D = 17.5 cm (bzw. 11.5 cm)
- Teilbereich Kühlzelle in Porenbetonmauerwerk D = 24 cm
- Anordnung von Stahlbeton-Zugstützen in den Wandecken unter der nicht auskragenden Decke

Gründung:
- Gründung mit Stahlbetonbodenplatte (mind. H=20 cm) und umlaufender Frostschürze
- auf tragfähig hergestellten Unterbau nach Vorgaben im o.a. Baugrundgutachten

Aussteifung:
Der geplante Anbau ist durch Stahlbetondeckenscheiben und Wandscheiben in ausreichender Anzahl ausgesteift.

6. Kurzbeschreibung Technische Gebäudeausstattung

Für die TGA gelten im Bereich der Sanitäranlagen die Anforderungen einer vandalensicheren Ausführung. Die Beheizung des Objektes entfällt und die Warmwasserbereitung soll im behindertengerechten WC und der Küche dezentral erfolgen. Die WC sind über Außenwandeinheiten zu belüften. Für den Kioskbereich sind bauseits nur die HLSE-Anschlüsse gem. Ausstattungsplan vorzubereiten und für die Küchenabluft über Dach nur der Lüftungsanschluss.
Neue Hausanschlüsse Elektro und Telekommunikation müssen beantragt und von den Netzbetreibern hergestellt werden.
Wir empfehlen vor Angebotsabgabe eine Besichtigung des Objekts bzw. eine Einsichtnahme in die Planungsunterlagen des Architekten.

## Los 05a ELT: 13_HB2026_PreK410
Datum: 19.03.2026

*Hinweis: ZTV - Allgemeine Hinweise*
Diese Vorbemerkungen sind Zusätzliche Technische
Vertragsbedingungen - ZTV

Allgemeine Angaben zur Bauausführung:

Als vorgezogene Leistungen sind das Einlegen des Fundamenterders sowie der Einbau der Betonbaudosen und betonfesten Leerrohre vom Gewerk Elektro auszuführen.

Die sich aus den vorgenannten Punkten zur Bauausführung und den dazu erforderlichen Nebenleistungen ergebenden Einschränkungen oder Mehraufwendungen sind bei der Kalkulation dringend zu berücksichtigen. Hierfür erfolgt keine nachträgliche, bzw. zusätzliche Vergütung, was auch etwaige zusätzliche Anfahrten oder bau- und betriebsbedingten Stillstandszeiten oder Unterbrechungen betrifft.

Da die Baumaßnahme mit mehreren Gewerken und an mehreren Stellen parallel und in einem relativ kurzen Ausführungszeitraum ausgeführt wird, ist unbedingt auf Arbeitsschutz und Arbeitssicherheit sowie Gesundheitsschutz zu achten, unter Beachtung des Arbeitsschutzgesetzes mit seinen Verordnungen, sowie des Arbeitssicherheitsgesetzes mit seinen Vorschriften, sowie die der Träger der gesetzlichen Unfallversicherung  (BGV; BGR; BGI).

Zusätzliche Technische Vertragsbedingungen - ZTV

Der sachliche Geltungsbereich ergibt sich ebenso wie die technische Ausführung grundsätzlich aus der VOB Teil C,
Allgemeine Technische Vertragsbedingungen für Bauleistungen,
- DIN 18 299 - Allgemeine Regelungen für Bauarbeiten jeder Art
- DIN 18 382 - Elektrische Kabel- und Leitungsanlagen in Gebäuden
- DIN 18 384 - Blitzschutzanlagen

Weitere Ausführungsgrundlage sind u.a.
- die (allgemein) anerkannten Regeln der Technik
- der Stand der Technik
- die Anschlussvorschriften des EVU
- die VDE-Vorschriften
- die Vorschriften des Stromversorgungsbetriebes und der Deutschen Telekom
- die DIN-Vorschriften bzw. Sonderzulassungen der eingebauten Kabel, Schalter, Gerä  te
  Verteilungen, Sicherungen, Geräte, Hilfsvorrichtungen und Leuchten
- die DIN-Vorschriften über Beschilderungen und Schaltungsunterlagen
- DIN 18012 (Haus-Anschlusseinrichtungen)
- DIN 18014 (Fundamenterder)
- DIN 18015 (Elektrische Anlagen in Wohngebäuden)
- Entscheidungen und Festlegungen der DKE (Deutsche Kommission Elektrotechnik im DIN)
- LBO Landesbauordnung für das Land Sachsen in der neuesten Fassung
- Landesbauvorschriften
- Länderverordnungen und -richtlinien
- Richtlinien des Verbandes der Sachversicherer (VdS)
- Forderungen der zuständigen Behörden und des Brandschutzgutachters
- Unfallverhütungsvorschriften UVV
- Vorschriften und Richtlinien der Berufsgenossenschaft
- Arbeitsstättenrichtlinien ASR
- VDEW-Empfehlungen und Richtlinien
- Brandschutzvorschriften
- Verlege- und Installationsvorschriften der Hersteller
Für alle Neuinstallationen ist grundsätzlich der aktuellste Stand der Normen und Vorschriften anzuwenden.
Ausnahmen davon sind im Einzelnen im LV benannt.

Nebenleistungen:
Bei den nachfolgenden Leistungen handelt es sich um notwendige Nebenleistungen, die vom Auftragnehmer mit zu
erbringen sind, jedoch nicht gesondert vergütet werden, es sei denn, in den Leistungspositionen wird ausdrücklich
etwas anderes festgelegt.

Folgende Leistungen sind deshalb bei der Gesamtleistung mit einzukalkulieren:
- Einlegen und Befestigen Beton-Einbaugehäusen und Leeerrohren vor dem Betonieren
- Stemm-, Fräs- und Bohrarbeiten für das Einsetzen von Dübeln, Steinschrauben und für den Einbau von Unterputz-,
  Schalter- und Abzweigdosen, sowie für die Befestigung von Konsolen und Halterungen.
- Herstellen und Verschließen von Schlitzen sowie Durchbrüchen.
- Anzeichnen von Schlitzen und Durchbrüchen.
- Auf- und Abbauen sowie Vorhalten der Gerüste, deren Arbeitsbühnen mehr als 2 m über Gelände oder Fußboden
  liegen.
- Liefern und Einbauen notwendiger Befestigungskonstruktionen, z. B. Konsolen, Stützgerüste.
- Liefern und Befestigen der Funktions-, Bezeichnungs- und Hinweisschilder, dauerhafte Kennzeichnung aller
  Installationsgeräte und fest installierten Betriebsmittel.
- Erstellen von Bestands- und Revisionsplänen.
- Einweisung des Bedienpersonals.
- Kostenneutrale Bemusterung von Installationsgeräten.

Die Beleuchtung der Arbeitsplätze ist Bestandteil der Baustelleneinrichtung und ebenfalls eigenverantwortlich mit auszuführen.
Schlitze, Aussparungen und Durchbrüche werden, sofern nichts anderes ausgeschrieben ist, durch Auftragnehmer
selbst und in Absprache mit der Bauleitung hergestellt, Durchbrüche auch wieder fachgerecht geschlossen.
Die Anforderungen an Schallschutz und Brandschutz sind zu beachten.

Verteilungsanlagen, Sicherheitsschalter und sonstige zur Sicherheit dienende Betriebsmittel sind gut erkennbar zu
beschriften.
Stromkteis-Beschriftungen an Installationsgeräten (z.B. Schalter und Dosen) müssen dauerhaft angebracht sein; eine handschriftliche Ausführung ist nicht zulässig.
Alle Verteilungen müssen einen Schaltplan in einer Schaltbildtasche enthalten; codierte Bezeichnungen sind zu
erläutern.
In Verteilungen ist zu Identifizierung der Verbraucherkreise ein Stromkreisnummernverteichnis in Tabellenform anzubringen.

Bei Einlegearbeiten in Ortbeton muss der Bieter in der Lage sein, auf Abruf die Arbeiten am folgenden Werktag zu beginnen.

Der Auftragnehmer darf sich nicht auf die Farbkennzeichnung einer ihm unbekannten Anlage verlassen.
Bei Renovierungsarbeiten ist zu beachten, dass die VDE-Bestimmungen auch für Erweiterungen sowie den
Wiederaufbau elektrischer Anlagen anzuwenden sind. Bei Installationen, die als Bestand belassen werden, ist sorgfältig
zu prüfen, welche Ader als Schutzleiter verwendet wurde. Nach Fertigstellung der Installationen sind auch sämtliche
Anschlüsse der alten Anlage zu prüfen, um Verwechslungen von Außen- und Schutzleiter sowie unbefugte Eingriffe
Dritter auszuschließen. Alte und neue Systeme dürfen keinesfalls in einem Rohr gemeinsam verlegt sein.
Alle Kabel, Adern und Klemmen sind deutlich, unverlierbar, übersichtlich und systematisch in Klemmkästen,
Verbrauchern, Verteilungen und Plänen zu beschriften. Reservekabel und -adern sind darüber hinaus auf eigene Klemmen zu führen.

Alle im LV aufgeführten Kabel und Leitungen verstehen sich als betriebsfertig verlegt. Betriebsfertiges Verlegen ist nicht nur das Verlegen der Kabel und Leitungen selbst, sondern auch das ordnungsgemäße Absetzen
und Anklemmen der Leitungen an allen Verbindungs- bzw. Abzweigstellen. Besondere Sorgfalt ist bei der Verlegung
von Kunststoffrohren bei der Aufputzmontage zu beachten. Auch das Herstellen und Schließen aller erforderlichen
Wand- und Deckendurchführungen zählt hierzu.
Einzelleitungsdurchführungen < 32 mm werden nicht gesondert vergütet und sind in die EP der Kabel, Leitungen und Leerrohre mit einzukalkulieren.
Alle Installationsgeräte sind dauerhaft mit Sicherungs- / Stromkreisnummer, bzw. Funktion / Bezeichnung zu
beschriften.

Es ist ein baubegleitendes und prüfbares Aufmaß (Mengen aufgeteilt auf LV-Positionen, Stromkreise und Räume /
Bereiche) zu erstellen, das unaufgefordert und rechtzeitig vor Sichtentzug der Leistungen durch den Baufortschritt zur
Prüfung vorzulegen ist.

In die Gesamtleistung ist die Anfertigung einer Werkplanung mit einzukalkulieren, als Werkstatt - und Montageplanung,
für alle Ausführungen laut Leistungsbeschreibung, einschließlich der anfallenden Prüfläufe. Hierzu zählen auch die
Berechnung der Nennbeleuchtungsstärken und der Kabel- und Leitungsquerschnitte, sowie der Nachweis über die
Einhaltung der Abschaltbedingungen und der Spannungsfälle.

Ebenfalls mit einzukalkulieren ist die Projektabwicklung und Koordination, wie z.B. der Aufwand für:
- Festlegung von Terminplänen in Abstimmung mit den Firmen der beteiligten Gewerke
- Klärung von Schnittstellen zu anderen Gewerken
- Abstimmung und Festlegung von Einbauorten für Geber, Fühler und Sensoren
- Teilnahme an vereinbarten Baustellenbesprechungen
- Abstimmung und Festlegung von Art und Umfang von Vorleistungen
- Inbetriebnahme der Anlagen und Einweisung des Nutzers
- Aufnahme des Bestandes an Installationen und Anlagen, Dokumentation

Nach Fertigstellung der Leistung, vor Übergabe an den Auftraggeber, sind vom AN als Leistungsbestandteil alle nach
DIN und VDE erforderlichen Prüfungen und Messungen an der fertig gestellten neu errichteten Elektroanlage, sowie an
den neu eingebundenen oder in Bestand befindlichen Anlagenteilen durchzuführen, mit Erstellung der ausführlichen
Prüfprotokolle und Übergabeberichte und Eintragung aller vorhandenen Massen.

Leistungsbestandteil ist auch das Anfertigen von Revisionszeichnungen und Projektunterlagen in der folgenden Form:
* Ausfertigung 3-fach im Aktenordner mit beschriftetem Rücken
* Deckblatt mit Angaben zum Vorhaben, Gewerk, Firma und der Bezeichnung "Revisionsunterlagen"
* Unterteilung der Gliederungspunkte mit festen Trennseiten
* leserliche Kopien der Pläne im Original-Format
* saubere, lesbare Eintragungen der Änderungen in den Zeichnungen und Plänen
* Unterzeichnung aller Pläne mit Firmenstempel und Unterschrift und dem Vermerk "Revisionsunterlage"
entsprechend Zeichnungsvorschrift der LHD

gegliedert nach Vorgabe Auftraggeber und in folgendem Umfang:
* Fachbauleitererklärung
* Prüfberichte
* Übereinstimmungserklärungen
* Mess- und Prüfprotokolle
* Verzeichnis verwendeter Einbauteile
* Verzeichnis verwendeter Verschleißteile
* technische Beschreibungen
* Bedienungsanleitungen
* Stromkreislisten
* Übersichtsschaltpläne
* Installationspläne
* Verzeichnis von Kundendienst- und Havariedienst-Rufnummern
einschließlich Übergabe aller Unterlagen in digitaler Form auf CD -ROM / DVD (3-fach).

Die Verteilungen sind mit übersichtlichen und aussagekräftigen Stromkeislisten auszustatten.

Das Einrichten und Räumen der Baustelle, Vorhalten der Baustelleneinrichtung einschließlich der üblichen
Baustellensicherung für sämtliche in der Leistungsbeschreibung aufgeführten Leistungen wird nicht gesondert vergütet,
wie auch nicht der Auf- und Abbau, sowie das Vorhalten aller notwendigen Gerüste, Arbeitsbühnen und Leitern für
Arbeiten höher als 2 m über Gelände oder Fußboden.

Sämtliche im Leistungsverzeichnis angegebenen Positionen sind auf Verlangen der Bauleitung kostenneutral zu
bemustern.

Maße für bauseitig herzustellende Fundamente, Nischen u. dgl. sind vom Auftragnehmer rechtzeitig dem Auftraggeber
mitzuteilen. Der Auftragnehmer hat dem Auftraggeber auf die für das angebotene Fabrikat erforderlichen bauseitigen Leistungen rechtzeitig hinzuweisen. Falls erforderlich sind Detailzeichnungen zu übergeben.

Bei der Installation von Trassierungen hat der Auftragnehmer vor Arbeitsbeginn mit den ausführenden Heizungs-,
Sanitär, bzw. Lüftungsfirmen Verbindung aufzunehmen, um eine gemeinsame Koordination durchzuführen.
Bei der Montage des Rohrs für die Telefonleitung ist auf einen ausreichenden gegenseitigen Abstand zwischen
Fernmelde- und Starkstromleitung zu achten.

Durchbrüche und Schlitze, die für andere Installationen vorgesehen sein können, dürfen nur nach Absprache mit der
Bauleitung belegt werden.

Beim Anbringen von Schaltern und Steckdosen ist auf die Schlagrichtung der Türen zu achten.
Schalter sind in der Kippstellung "oben aus" zu montieren.
Steckdosen im Außenbereich sind grundsätzlich gegen unbefugte Benutzung zu sichern.
Für sämtliche Verteilungen sind einheitliche Schlösser vorzusehen.

Durch die Nutzung von Räumen als Unterkunft und Lager dürfen die Leistungen anderer Gewerke nicht behindert
werden.
Bauseitig gestellte Bauteile sind zu prüfen und einschließlich aller Nebenleistungen einzubauen bzw. anzuschließen.

Sämtliche zur Verfügung stehende Pläne müssen als Ausführungspläne gekennzeichnet sein. Vorabzugspläne dürfen
nicht als Ausführungspläne benützt werden. Sofern nicht aus den Planungsunterlagen ersichtlich, ist mit dem Bauherren
eine Absprache über die konkrete nutzungsgerechte räumliche Anordnung und Ausführung von Auslässen, Steckdosen
und Anschlüssen zu treffen.

Die in den aufgeführten technischen Regeln geforderte Mindestanzahl ist dessen ungeachtet einzuhalten, wenn dem der ausdrückliche Wunsch des zuvor beratenen Bauherren nicht entgegensteht.

Vor Beginn der Montagearbeiten wird die auftragnehmende Firma in Anwesenheit des bauleitenden Monteurs
eingewiesen. Die auftragnehmende Firma ist verpflichtet, diesen Termin zu vereinbaren. Der bauleitende Monteur hat
die Anlage bis zur Schlussabnahme zu betreuen. Ein Wechsel des Monteurs ist nur in äußerst dringenden Fällen und im Einverständnis mit der Bauleitung möglich.

Fachbauleitung:
Der Auftragnehmer hat unmittelbar nach Vergabe einen Fachbauleiter schriftlich zu benennen, welcher alle Leistungen des Auftragnehmers für dieses Projekt vertritt.
Der Fachbauleiter muss in allen Phasen auf Anforderung an Gesprächen auf der Baustelle zur Verfügung stehen. Er muss an den durchzuführenden Abnahmeprüfungen teilnehmen.
Der Fachbauleiter übernimmt eigenverantwortlich die Koordinierung seines Gewerkes und sonstiger am Bau beteiligten Firmen.
Ein Wechsel des Fachbauleiters ist mit dem Auftraggeber und mit der OÜ abzustimmen.

Koordinierung:
Der Auftragnehmer ist zur selbständigen Koordinierung der Baumaßnahme verpflichtet.
Der Auftragnehmer ist verpflichtet, an allen Koordinierungsgesprächen teilzunehmen und die Schnittstellen zu anderen Gewerken anzugeben. Vor Beginn der Montage hat der Auftragnehmer einen Montagepersonal-Einsatzplan vorzulegen.
Die Montage erfolgt grundsätzlich in Abstimmung mit der Bauüberwachung des AG.

Sicherheitstechnische und umweltrechtl. Hinweise:
Der AN ist verpflichtet, alle z.Z. der Bauausführung gültigen gesetzlichen Bestimmungen zur Unfallverhütung sowie alle sonstigen Sicherheitsregeln gewissenhaft einzuhalten. Er haftet für alle aus der Unterlassung solcher Maßnahmen ergangenen Schäden.
Insbesondere gelten arbeitsschutzrechtliche Regelungen und Regelungen zum
Nachbarschaftsschutz: Baustellenverordnung, Berufsgenossenschaftliche Regelungen, Immissionsschutzrechtliche Regelungen (Lärm, Staub, Erschütterungen etc.) bodenschutzrechtl. Regelungen (Bundesbodenschutzgesetz & Bundes-Bodenschutz und Altalstenverordnung (BBodSchV)), Brandburgische Bauordnung, Verordnung über Anlagen zum Umgang mit wassergefährdenden Stoffen sowie abfallrechtliche Regelungen:

Kreislaufwirtschaftsgesetz (bspw. A-Schild/§ 55 KrWG) mit seinen untergesetzlichen Regelungen (hier insbesondere die Abfallverzeichnisverordnung,
Gewerbeabfallverordnung, Ersatzbaustoffverordnung, Nachweisverordnung,
POP-Abfall-Überwachungsverordnung), Verpackungsgesetz, Landesabfallgesetz etc.
Die Baustelle und angrenzende Bereiche sind gemäß den einschlägigen
Unfallverhütungsvorschriften (UVV u.a.) gegen Unfälle und unbefugtes Betreten durch das Aufstellen von Hinweistafeln, Verkehrszeichen, Absperrmitteln usw. zu sichern.
Darüber hinaus sind auch die einschlägigen straßenverkehrsrechtlichen Regelungen mit Blick auf die Baustelleneinrichtung zu beachten. Für die Errichtung und Unterhaltung dieser Anlagen ist der Auftragnehmer verantwortlich. Die Vorschriften der Versorgungsunternehmen bzw. Rechtsträger sind einzuhalten.
Es gelten die technischen Regelwerke bezüglich der Gefahrstoffe und gefährlichen Arbeitsstoffe. Zum Schutz der Umwelt, Natur und Landschaft hat der Auftragnehmer Beeinträchtigungen auf das unvermeidbare Maß zu beschränken. Das Naturschutzgesetz in der derzeit gültigen Fassung ist zu beachten. Es ist darauf zu achten, daß Schadstoffe jeglicher Art (z.B. Motorenöl, Diesel, Schalöl, Versieglungsharz u.a.m.) nicht in den Boden und damit in das Grundwasser sowie in das vorhandene Gewässer gelangen. Bei der Durchführung aller Bauarbeiten ist das Gesetz zum Schutz vor schädlichen Umwelteinwirkungen durch Luftverunreinigungen, Geräusche, Erschütterungen und ähnliche Vorgänge zu beachten (Bundes-Immissionsschutzgesetz BImSchG). Die vorhandenen Gefahrstoffe können der Anlage entnommen werden.
Beim Umgang mit Gefahrstoffen sind die einschlägigen gefahrstoffrechtlichen Regelungen zu beachten. Die Arbeiten sind ständig von einer weisungsbefugten, fachlich geeigneten Person auf die arbeitssichere Durchführung der Arbeiten zu beaufsichtigen. Diese ist im Vorfeld der Arbeiten zu benennen.

Dokumentation:
Von jedem AN wird eine Dokumentation vorgelegt, fällig zum Abnahmezeitpunkt, bestehend aus (soweit zutreffend):

1. Inhaltsübersicht,
2. Fachbauleitererklärung, Fachunternehmererklärung,
3. Übereinstimmungsnachweise
4. Zulassungen, Schweißerbescheinigungen
5. EG - Konformitätsbescheinigungen
6. Kopien von Prüfzeugnissen, Bauartzulassungen und
Herstellerbescheinigungen
7. Protokolle von Sachverständigenabnahmen
8. Fotodokumentation Bodenfunde
9. Ersatzteillisten mit Vorhaltungsempfehlung und Bezugsquellen

Die Dokumentation erfolgt 2-fach in Papierform, 1x digital auf Datenträger

Technische Vorbemerkungen, Allgemeines

- Als Grundlage für die vertragsgemäße Ausführung der Arbeiten gelten für die  Montagearbeiten und die Lieferung der Technik die VOB. Dabei sind die ein  schlägigen Richtlinien, insbes. Teil B und Teil C, der Vorschriften verbindlich.
- Änderungen, die während der Bauausführung notwendig werden, bedürfen der  vorherigen Genehmigung und schriftlichen Beauftragung durch den Auftragge  ber. Dies gilt auch für evtl. notwendig werdenden Einbau von Materialien, für  die keine einzelnen Positionen im Leistungsverzeichnis vorgesehen sind.

Anlagenbeschreibung
Die Einspeisung Trinkwasser in das Gebäude wird neu gestaltet. Ab dem Wasserzähler wird das Hausnetz komplett neu aufgebaut. Es wird getrennt abgerechnet für den Bereich Kiosk und Bereich öffentliche Sanitäranlagen.
Die öffentlichen Sanitäranlagen werden vandalensicher in Edelstahl ausgeführt. Die Trinkwasserhygenie wird durch elektron. Armaturen mit automatischer Spülfunktion sichergestellt. Warmwasserbereitung über elektrische Durchlauferhitzer nur im Kiosk bzw. im Behinderten-WC.
Der Kiosk erhält einen erdverbauten Fettabscheider.
Die Beheizung zur Frostfreihaltung in den Wintermonaten erfolgt über eine elektrische Fußbodenheizung.
Der Kiosk erhält über den Kochbereich eine Abzugshaube mit einem Dachventilator.
Die Sanitärräume erhalten einen gemeinsamen Abluftventilator. Nur das Personal-WC verfügt über einen eigenen Abluftventilator

### 1 VERTEILUNGEN UND EINBAUGERÄTE

*Hinweis: Verteilungen und Einbaugeräte*
Verteilungen und Einbaugeräte

Die Versorgungsspannung der Gebäudeinstallation beträgt
230/400 V, 50 Hz.
Schutzmaßnahme : stromlose Nullung, FI-Schutzschaltung
Der Isolationswert darf das 1000-fache der Netzspannung
nicht unterschreiten.

Der Aufbau der Verteilungen erfolgt nach DIN 57659/
VDE 0659, getrennte Null- und Schutzleiterklemmen sowie
Phasenabgangsklemmen (nach Stromkreisen zusammengefasst)sind einzusetzen.

Für die Abgangsklemmen ist ein Klemmraum vorzusehen.
Nulleiterklemmen sind als Trennklemmen auszuführen.
Die Automaten sind in der Selektivitätsklasse III nach VDE in
Schmalbauweise vorzusehen.

Sämtliche Geräte wie Schütze, Uhren, Relais und dergl. sind
schwingungsarm und geräuschgedämpft zu montieren.
Alle Geräte müssen den VDE-Vorschriften entsprechen und
sind mit Bezeichnungsschildern zu versehen.

In allen Verteilungen sind mindesten 25 % Platzreserven
für Nachrüstungen vorzusehen.

Bei den Installationen ist die Leitungsanlagenrichtlinie (LAR)
zu beachten. Messeinrichtungen und Verteiler sind abzutrennengegenüber notwendigen Fluren durch Bauteile aus nichtbrennbarenBaustoffen mit geschlossenen Oberflächen; Öffnungen in diesenBauteilen sind mit Abschlüssen aus nichtbrennbaren Baustoffenmit geschlossenen Oberflächen zu verschließen.

Wand- und Deckendurchbrüche sind unter Beachtung brand- undschallschutztechnischer Belange wieder fachgerecht zu schießen.

**1.1 Zählerschrank, 2 Zählerplätze, 1 x Kiosk, 1 x WC-Anlage**
Zählerschrank, 2 Zählerplätze,
1 x Kiosk, 1 x WC-Anlage
Schrankgehäuse nach DIN VDE 0603/1, Maßnorm DIN 43 870 zur Aufputz, Unterputz oder teilversenkter Montage. Bestehend
aus Schrank mit Tür aus pulverbeschichtetem, eingebranntem, stabil profiliertem 1 mm dickem Stahlblech. Innenauskleidung
komplett aus Kunststoff. Leitungseinführungen oben und unten durch eingebaute Kunststoffflanschplatten.
Rückseitige Vorprägung im Kunststoffteil. Sammelschienendurchführungen als beidseitige seitliche Vorprägung im unteren Bereich als Möglichkeit zur Sammelschienenverbindung von verschiedenen Schränken oder in Verbindung mit einem Kabelanschlusskasten und Anschlusssatz.
Tür frontbündig mit innenliegenden, justierbaren Scharnieren, wahlweise rechts oder links anschlagbar mit 110°Öffnungswinkel. Türverschluss mit Vorreiber. Türverschluss durch andere Schließungen austauschbar. Schrank nebeneinander und übereinander anflanschbar. Schrankgröße 1- bis 5-feldrig mit 72 bis 540 Platzeinheiten (PLE).
Die Hauptleitung ist nach VDE-AR-N 4100:2019-04 von unten oder seitlich in den netzseitigen Anschlussraum des
Zählerschrankes einzuführen und dort anzuschließen.
Höhe: 1100 mm
Breite: 800 mm
Tiefe: 205 mm, RAL-Farbe: 9010
Schutzart IP44, Schutzklasse II
Nennstrom des Sammelschienensystems 250 A
Ausführung nach VDE-AR-N 4100:2019-04
Zähleranlage für 4 Zählerplätze.
Nach den technischen Anschlussbedingungen (TAB) des Netzbetreiber Stadtwerke Senftenberg GmbH für
Elektronische Haushalts-Zähler (eHZ)
2 ZP für Bezugsanlagen mit haushaltsüblichem Verbrauch max. 63 A (Verdrahtung 10mm²)
2 Reservezählerplätze (ohne Verdrahtung)
1 Verteilerfeld, 2 Sammelschienen zur Einspeisung
1 APZ-Raum nach VDE-AR-N 4100:2019-04
2 Stück SLS Schalter 63 A (für Aussetzbetrieb)
Spannungsabgriff für Spannungsversorgung Zusatzgeräte nach VDE-AR-N 4100:2019-04
Überspannungsschutz mit Kombiableiter Typ 1/2/3 zur Sammelschienenmontage im NAR.

Bestehend aus:
1 Systemschrank, 1100x800x205mm, SKII, IP44,
  VF-5rh/APZ, 3-feldrig
2 Komplettfeld, 1050mm, 1 Zählerplatz, 1 feld, BKE-I
1 Kabelrangierkanal, 3-feldig, aufsteckbar,
2 SLS-Schalter 3 polig E-Charakteristik 63A für
  Sammelschiene QuickConnect
1 Einspeiseadapter (ESA), 1-25mm², 5-polig, SaS 12x5mm
5 Abdeckstreifen, 219 mm, für 12 PLE, brechbar
2 Kompaktschalter 63A 3 Schließer 400V AC 2,5PLE
1 Kombiableiter T1+T2+T3 4P Iimp 7,5kA TT/TNS
2 Zugangskabelbaum, 16 mm², 3P.,
1 Bestückungspaket für Spgsversorgung APZ/RfZ, f.Bauhöhe
  1100mm, LS 6A im NAR
1 Patch-Leitung mit 2xRJ45 Stecker für WAN-Anwendung,
1 RJ45-Buchse in Patch/Patch Ausführung 180°, IP20, CAT 6A
1 Sammelschienenverbinder Feld/Feld 5polig CU12x5mm
  250A isoliert wartungsfrei
liefern, montieren und betriebsfertig anschließen.
Einschließlich Anmeldung und Abstimmung mit dem VNB
sowie der Einholung der Zeichnungsfreigabe durch VNB
vor der Bestellung der Zähleranlage.
Menge: 1,000 St

**1.2 Arbeitsaufwand für das Errichten und Anschließen der vorgenannten**
Arbeitsaufwand für das Errichten
und Anschließen der vorgenannten
Zähl- und Messeinrichtungen
ohne Materialeinsatz,
einschließlich Stellen der AAN / ANA für
Neuanschlüsse und Leistungsänderungen an den Kundenanlagen
beim zuständigen Versorgungsneztzbetrieb.
Menge: 1,000 psch

**1.3 Wandverteiler nach DIN 43870, DIN VDE 0660/Teil 500 und DIN VDE 0603; Als Flachverteiler,**
Wandverteiler nach DIN 43870, DIN VDE 0660/Teil 500 und DIN VDE 0603; Als Flachverteiler, komplett ausgebaut mit Standard-Verteilerfeld für Reiheneinbaugeräte nach DIN 43880
zur Montage auf  DIN-Schiene 35mm, mit PE/N-Träger je Feld;  Feldabdeckung plombierbar; Stabiles Gehäuse aus Stahlblech, kunststoffbeschichtet, Farbe grauweiß (RAL 9002), mit Aufhängewinkeln; schutzisoliert mit Kunststoffauskleidung;
1 Tür aus Stahlblech, kunststoffbeschichtet, Schloss mit Sicherheitszylinder, wahlweise Links- oder Rechtsanschlag möglich;
Mit allem Systemzubehör, Tragschienen und Abdeckungen.
Leitungseinführungsplatten unten und oben montiert;
Geeignet auch zur UP- bzw. teilversenkten Montage;
Schutzart IP 44,
Abmessungen (HxBxT): 950 x 550 x 160 mm

Baubreite:  2  Felder
Bauhöhe:  6  Reihen
Einbauplätze:  144 TE

liefern und betriebsfertig montieren.
Menge: 1,000 St

*Hinweis: Verteilereinbaugeräte*

**1.4 Energiezähler als Unterzähler dreiphasig, 1 Tarif, Direktmessung 63A**
Energiezähler als Unterzähler
dreiphasig, 1 Tarif, Direktmessung 63A
Dreiphasige Energiezähler zur direkten
Messung von Wirkverbrauchsenergie
bis 63 A mit einer hohen Genauigkeit
(Klasse B).
Zum Einsatz in allen Netzsystemen
geeignet.
Anzeige von Energieverbrauch und
Leistung in einer Auflösung von 7 Stellen
inklusive einer Nachkommastelle.
Integriert ein Gesamtzähler und ein
Teilzähler mit Zählerrückstellung.
Verbrauch (Zählerwert) kann durch einen
Impulsausgang fern übertragen werden.
Verdrahtungsfehler und Anschlussfehler
werden angezeigt und die Messdaten
werden periodisches abgespeichert.
Polanzahl: 3 P
Anzahl Module: 4
Betriebstemperatur: -10 bis 55 °C
Lagerungstemperatur: -25 bis 70 °C
Anschlussquerschnitt bei flexiblem Leiter: 1 - 16mm²
Anschlussquerschnitt bei starrem Leiter: 1,5 - 16mm²
Betriebsstrom: 0,04/63 A
Leistungsaufnahme: 8,4 VA
Max. Strom (I max) des Messkreises: 63 A
Anschluss: Direktanschluss
Versorgungsspannung: 400 ± 20%
Präzisionsklasse: B
Impulsdauer: 100 ms
Frequenzmessbereich: 50 bis 60 Hz
Schutzart: IP20
Montageart: REG
Wert eines Impulses: 100 Wh
Liefern, montieren und betriebsfertig
anschließen.
Menge: 1,000 St

**1.5 Hauptschalter als Drehschalter plombierbar; abschließbar**
Hauptschalter als Drehschalter
plombierbar; abschließbar
für Verteilungseinbau, 4-polig,
Nennausschaltvermögen 3 x Nennstrom,
Montage auf DIN-Schiene 35mm,
Nennstrom:  63 A
Nennspannung:  400V AC
Liefern, montieren und betriebsfertig
anschließen.
Menge: 2,000 St

**1.6 Sicherungslastschalter nach DIN VDE 0638 für Montage auf DIN-Schiene 35mm**
Sicherungslastschalter
nach DIN VDE 0638 für Montage auf DIN-Schiene 35mm
als Kombination mit DO-Sicherungselement
(für DO-Sicherungen In = 2...63A)
und einem Lastschalter als bauliche Einheit in
einem Modul zusammengefasst;
mit Sicherheitsautomatik und Freischaltfunktion
(Trennung bei Abschaltung an Einspeisungs-
und Abgangsseite); plombierbar;
Kurzschlussfestigkeit  50kA eff.
Nennstrom:  bis 63A
Nennspannung:  400V AC
Bauart:  3-polig, 4,5 TE
einschließlich DO-Sicherungen In = 2...63A
Liefern, montieren und betriebsfertig
anschließen.
Menge: 2,000 St

**1.7 Einbau-Sicherungssockel D0 (Neozed) Mit Abdeckung für Verteilerbau,**
Einbau-Sicherungssockel D0 (Neozed)
Mit Abdeckung für Verteilerbau,
nach BGV A2, Anschlussquerschnitt 35 mm2,
aus glasfaserverstärktem Polyester
(hochtemperaturfest, halogenfrei)
Polzahl: 3, Gewinderinge: E 18
mit D0-Schraubkappen nach DIN 49 525, 380 V,
mit Prüfloch, Kunststoffausführung, RAL 7037,
plombierbar
und mit 3 x Schmelzeinsätze DO1 x 6 gL
Abmessungen: 80 x 90 x 58 mm (4,5 PLE)
liefern und betriebsfertig montieren
Menge: 1,000 St

**1.8 Einbau-Sicherungssockel D0 (Neozed) Mit Abdeckung für Verteilerbau,**
Einbau-Sicherungssockel D0 (Neozed)
Mit Abdeckung für Verteilerbau,
nach BGV A2, Anschlussquerschnitt 35 mm2,
aus glasfaserverstärktem Polyester
(hochtemperaturfest, halogenfrei)
Polzahl: 1, Gewinderinge: E 18
mit D0-Schraubkappe nach DIN 49 525, 380 V,
mit Prüfloch, Kunststoffausführung, RAL 7037,
plombierbar
und mit 1 x Schmelzeinsätze DO1 x 6 gL
Abmessungen: 27 x 90 x 58 mm (1,5 PLE)
liefern und betriebsfertig montieren
Menge: 2,000 St

**1.9 Fehlerstromschutzschalter DIN VDE 0664 Teil 1, für Wechsel- und pulsierende**
Fehlerstromschutzschalter DIN VDE 0664 Teil 1,
für Wechsel- und pulsierende Gleichfehlerströme,
für Schalttafeleinbau auf Tragschienen,
Bemessungsspannung: 230/400 V AC
Nennfehlerstrom 30 mA
Nennstrom 25 A, 2-polig, Typ A
Liefern, und betriebsfertig montieren.
Menge: 2,000 St

**1.10 Fehlerstromschutzschalter DIN VDE 0664 Teil 1, für Wechsel- und pulsierende**
Fehlerstromschutzschalter DIN VDE 0664 Teil 1,
für Wechsel- und pulsierende Gleichfehlerströme,
für Schalttafeleinbau auf Tragschienen,
Bemessungsspannung: 230/400 V AC
Nennfehlerstrom 30 mA
Nennstrom 25 A, 4-polig, Typ A
Liefern, und betriebsfertig montieren.
Menge: 2,000 St

**1.11 Fehlerstromschutzschalter DIN VDE 0664 Teil 1, für Wechsel- und pulsierende**
Fehlerstromschutzschalter DIN VDE 0664 Teil 1,
für Wechsel- und pulsierende Gleichfehlerströme,
für Schalttafeleinbau auf Tragschienen,
Bemessungsspannung: 230/400 V AC
Nennfehlerstrom 30 mA
Nennstrom 40 A, 2-polig, Typ A
Liefern, und betriebsfertig montieren.
Menge: 1,000 St

**1.12 Fehlerstromschutzschalter DIN VDE 0664 Teil 1, für Wechsel- und pulsierende**
Fehlerstromschutzschalter DIN VDE 0664 Teil 1,
für Wechsel- und pulsierende Gleichfehlerströme,
für Schalttafeleinbau auf Tragschienen,
Bemessungsspannung: 230/400 V AC
Nennfehlerstrom 0,03 A
Nennstrom 40 A, 4-polig, Typ A
Liefern, und betriebsfertig montieren.
Menge: 4,000 St

**1.13 Fehlerstromschutzschalter DIN VDE 0664 Teil 1, für Wechsel- und pulsierende sowie**
Fehlerstromschutzschalter DIN VDE 0664 Teil 1,
für Wechsel- und pulsierende sowie glatte
Gleichfehlerströme,
für Schalttafeleinbau auf Tragschienen,
Bemessungsspannung: 230/400 V AC
Nennfehlerstrom 0,03 A
Nennstrom 40 A, 4-polig, Typ B
Liefern, und betriebsfertig montieren.
Menge: 2,000 St

**1.14 Leitungsschutzschalter DIN 43 880 und VDE 0641, Nennisolationsspannung 400 V**
Leitungsschutzschalter DIN 43 880 und
VDE 0641, Nennisolationsspannung 400 V
WS, Gruppe B VDE 0110 für Wechselstrom,
1polig, Auslösecharakteristik B,
Nennstrom 6 A,
liefern und montieren
Menge: 1,000 St

**1.15 Leitungsschutzschalter DIN 43 880 und VDE 0641, Nennisolationsspannung 400 V**
Leitungsschutzschalter DIN 43 880 und
VDE 0641, Nennisolationsspannung 400 V
WS, Gruppe B VDE 0110 für Wechselstrom,
1polig, Auslösecharakteristik B,
Nennstrom 10 A,
liefern und montieren
Menge: 11,000 St

**1.16 Leitungsschutzschalter DIN 43 880 und VDE 0641, Nennisolationsspannung 400 V**
Leitungsschutzschalter DIN 43 880 und
VDE 0641, Nennisolationsspannung 400 V
WS, Gruppe B VDE 0110 für Wechselstrom,
1polig, Auslösecharakteristik C,
Nennstrom 10 A,
liefern und montieren
Menge: 1,000 St

**1.17 Leitungsschutzschalter DIN 43 880 und VDE 0641, Nennisolationsspannung 400 V**
Leitungsschutzschalter DIN 43 880 und
VDE 0641, Nennisolationsspannung 400 V
WS, Gruppe B VDE 0110 für Wechselstrom,
1polig, Auslösecharakteristik B,
Nennstrom 16 A,
liefern und montieren
Menge: 17,000 St

**1.18 Leitungsschutzschalter DIN 43 880 und VDE 0641, Nennisolationsspannung 400 V**
Leitungsschutzschalter DIN 43 880 und
VDE 0641, Nennisolationsspannung 400 V
WS, Gruppe B VDE 0110 für Wechselstrom,
1polig, Auslösecharakteristik B,
Nennstrom 20 A,
liefern und montieren
Menge: 1,000 St

**1.19 Leitungsschutzschalter DIN 43 880 und VDE 0641, Nennisolationsspannung 400 V**
Leitungsschutzschalter DIN 43 880 und
VDE 0641, Nennisolationsspannung 400 V
WS, Gruppe B VDE 0110 für Wechselstrom,
3-polig, Auslösecharakteristik B,
Nennstrom 10 A,
liefern und montieren
Menge: 1,000 St

**1.20 Leitungsschutzschalter DIN 43 880 und VDE 0641, Nennisolationsspannung 400 V**
Leitungsschutzschalter DIN 43 880 und
VDE 0641, Nennisolationsspannung 400 V
WS, Gruppe B VDE 0110 für Wechselstrom,
3-polig, Auslösecharakteristik B,
Nennstrom 16 A,
liefern und montieren
Menge: 3,000 St

**1.21 Leitungsschutzschalter DIN 43 880 und VDE 0641, Nennisolationsspannung 400 V**
Leitungsschutzschalter DIN 43 880 und
VDE 0641, Nennisolationsspannung 400 V
WS, Gruppe B VDE 0110 für Wechselstrom,
3-polig, Auslösecharakteristik C,
Nennstrom 16 A,
liefern und montieren
Menge: 1,000 St

**1.22 Leitungsschutzschalter DIN 43 880 und VDE 0641, Nennisolationsspannung 400 V**
Leitungsschutzschalter DIN 43 880 und
VDE 0641, Nennisolationsspannung 400 V
WS, Gruppe B VDE 0110 für Wechselstrom,
3-polig, Auslösecharakteristik B,
Nennstrom 20 A,
liefern und montieren
Menge: 1,000 St

**1.23 Leitungsschutzschalter DIN 43 880 und VDE 0641, Nennisolationsspannung 400 V**
Leitungsschutzschalter DIN 43 880 und
VDE 0641, Nennisolationsspannung 400 V
WS, Gruppe B VDE 0110 für Wechselstrom,
3-polig, Auslösecharakteristik C,
Nennstrom 20 A,
liefern und montieren
Menge: 1,000 St

**1.24 Leitungsschutzschalter DIN 43 880 und VDE 0641, Nennisolationsspannung 400 V**
Leitungsschutzschalter DIN 43 880 und
VDE 0641, Nennisolationsspannung 400 V
WS, Gruppe B VDE 0110 für Wechselstrom,
3-polig, Auslösecharakteristik B,
Nennstrom 25 A,
liefern und montieren
Menge: 1,000 St

**1.25 Fehlerstrom-Leitungsschutzschalter FI - LS DIN EN 61009-1, DIN EN 61009-2-1, VDE 064 Teil**
Fehlerstrom-Leitungsschutzschalter FI - LS
DIN EN 61009-1, DIN EN 61009-2-1, VDE 064 Teil 20 + 21
- Bemessungsspannung 230 V~,
- pulsstromsensitiv und stoßstromfest bis 250 A
- (LS-)Auslösecharakteristik B und C nach VDE 0641
- Kurzschlussfestigkeit 6 kA bei Vorsicherung 63 A/ gL
- Kontaktstellungsanzeige durch Anzeigefenster (rot, grün)
- Fehlerstromanzeige durch Anzeigefenster (blau, transparent)
- mit installationsfreundlicher Bi-Connect-Klemme
- Berührungsschutz nach DIN VDE 0106 Teil 100
- Einzelentnahme aus dem Phasenschienenverbund möglich
- B-Auslösecharakteristik
- 2-polig (1-polig geschützt)
Bemessungsspannung 240 V
Bemessungsstrom 10 A
Bemessungsfehlerstrom 0.03 A
Fehlerstrom-Typ A
Auslösecharakteristik B
Mitschaltender Neutralleiter ja
Liefern, und betriebsfertig montieren.
Menge: 2,000 St

**1.26 Fehlerstrom-Leitungsschutzschalter FI - LS DIN EN 61009-1, DIN EN 61009-2-1, VDE 064 Teil**
Fehlerstrom-Leitungsschutzschalter FI - LS
DIN EN 61009-1, DIN EN 61009-2-1, VDE 064 Teil 20 + 21
- Bemessungsspannung 230 V~,
- pulsstromsensitiv und stoßstromfest bis 250 A
- (LS-)Auslösecharakteristik B und C nach VDE 0641
- Kurzschlussfestigkeit 6 kA bei Vorsicherung 63 A/ gL
- Kontaktstellungsanzeige durch Anzeigefenster (rot, grün)
- Fehlerstromanzeige durch Anzeigefenster (blau, transparent)
- mit installationsfreundlicher Bi-Connect-Klemme
- Berührungsschutz nach DIN VDE 0106 Teil 100
- Einzelentnahme aus dem Phasenschienenverbund möglich
- B-Auslösecharakteristik
- 2-polig (1-polig geschützt)
Bemessungsspannung 240 V
Bemessungsstrom 16 A
Bemessungsfehlerstrom 0.03 A
Fehlerstrom-Typ A
Auslösecharakteristik B
Mitschaltender Neutralleiter ja
Liefern, und betriebsfertig montieren.
Menge: 2,000 St

**1.27 Zeitschaltuhr mit Dämmerungsschalter, für den Verteilereinbau, 1 Kanal**
Zeitschaltuhr mit Dämmerungsschalter,
für den Verteilereinbau, 1 Kanal
mit separatem Lichtfänger,
als Digital-Schaltuhr, mikroprozessorgesteuert, mit Tages- und Wochenprogramm
Gangreserve mind. 150 h
2 Helligkeitsbereiche umschaltbar und
stufenlos einschaltbar,
Dämmerungsschwelle von ca. 2 bis 2000Lux
einstellbar, Schaltverzögerung ca. 40 s
Schaltvermögen pro Kanal: 250 V, 50 Hz
  10 A (ohm.)
  bzw.  3 A (ind.)
incl. Lichtfühler für Außenanbau IP 54
incl. ca. 10 m Steuerleitung zum Lichtfühler und dessen Montage
incl. Programmierung nach Wunsch des AG

Liefern, montieren und betriebsfertig
anschließen.
Menge: 2,000 St

**1.28 Ausschalter als Reiheneinbaugerät nach DIN 43880 und VDE 0632 sowie**
Ausschalter als Reiheneinbaugerät
nach DIN 43880 und VDE 0632 sowie
CEE Publ. 14, IEC 669-1;
max. Anschlußquerschnitt: 10mm2
Kontaktabstand:  3mm
Bauhöhe:  55mm
Frequenz:  50...60Hz
Schaltleistung:  16A/250V AC
Liefern, montieren und betriebsfertig
anschließen.
Menge: 1,000 St

**1.29 Schütz für Verteilungseinbau,**
Schütz
für Verteilungseinbau,
Montage auf DIN-Schiene 35mm,
Nennstrom:  16 A
Kontakte:  2 x US
Nennspannung:  400 V AC
Steuerspannung:  230 V AC
Liefern, montieren und betriebsfertig
anschließen.
Menge: 1,000 St

**1.30 Schütz für Verteilungseinbau,**
Schütz
für Verteilungseinbau,
Montage auf DIN-Schiene 35mm,
Nennstrom:  16 A
Kontakte:  1 x US
Nennspannung:  230 V AC
Steuerspannung:  230 V AC
Liefern, montieren und betriebsfertig
anschließen.
Menge: 1,000 St

**1.31 Distanzstücke Wärmeentlastung liefern und montieren**
Menge: 4,000 St

**1.32 Durchgangsreihenklemme DIN VDE 0611 Teil 1, Nennisolationsspannung 500 V AC,**
Durchgangsreihenklemme DIN VDE 0611
Teil 1, Nennisolationsspannung 500 V AC,
Isolationsgruppe C mit spannungsriss-
und korrosionsfreiem Klemmkörper, für
Leiterquerschnitt bis 16 mm2, mit
Schraubanschlüssen, Klemmenträger aus
selbstlöschendem oder nichtbrennbarem
Isolierstoff, für Tragschiene. Einschl.
systemgebundenem Zubehör mit
dauerhafter Klemmenbezeichnung,
liefern und montieren
Menge: 9,000 St

**1.33 Schutzleiterreihenklemme DIN VDE 0611, geeignet für Anordnung zwischen**
Schutzleiterreihenklemme DIN VDE 0611,
geeignet für Anordnung zwischen
Reihenklemmen, N-Trennklemmen mit
Kennzeichnung und spannungsriss- und
korrosionsfreiem Klemmkörper, mit
Schraubanschlüssen, Leiterquerschnitt
bis 16 mm2, Klemmenträger aus
selbstlöschendem oder nichtbrennbarem
Isolierstoff, für Tragschiene. Einschl.
systemgebundenem Zubehör mit
dauerhafter Klemmenbezeichnung,
liefern und montieren
Menge: 3,000 St

**1.34 Neutralleiterklemme, Nennisolationsspannung 380 V AC, mit**
Neutralleiterklemme,
Nennisolationsspannung 380 V AC, mit
spannungsriss- und korrosionsfreiem
Klemmkörper, mit Schraubanschlüssen,
Leiterquerschnitt bis 16 mm2,
Klemmenträger aus selbstlöschendem
oder nichtbrennbarem Isolierstoff, für
Tragschiene. Einschl. systemgebundenem
Zubehör mit dauerhafter
Klemmenbezeichnung,
liefern und montieren
Menge: 3,000 St

**1.35 Durchgangsreihenklemme DIN VDE 0611 Teil 1, Nennisolationsspannung 500 V AC,**
Durchgangsreihenklemme DIN VDE 0611
Teil 1, Nennisolationsspannung 500 V AC,
Isolationsgruppe C mit spannungsriss-
und korrosionsfreiem Klemmkörper, für
Leiterquerschnitt bis 6 mm2, mit
Schraubanschlüssen, Klemmenträger aus
selbstlöschendem oder nichtbrennbarem
Isolierstoff, für Tragschiene. Einschl.
systemgebundenem Zubehör mit
dauerhafter Klemmenbezeichnung,
liefern und montieren
Menge: 3,000 St

**1.36 Schutzleiterreihenklemme DIN VDE 0611, geeignet für Anordnung zwischen**
Schutzleiterreihenklemme DIN VDE 0611,
geeignet für Anordnung zwischen
Reihenklemmen, N-Trennklemmen mit
Kennzeichnung und spannungsriss- und
korrosionsfreiem Klemmkörper, mit
Schraubanschlüssen, Leiterquerschnitt
bis 6 mm2, Klemmenträger aus
selbstlöschendem oder nichtbrennbarem
Isolierstoff, für Tragschiene. Einschl.
systemgebundenem Zubehör mit
dauerhafter Klemmenbezeichnung,
liefern und montieren
Menge: 1,000 St

**1.37 Neutralleiterklemme, Nennisolationsspannung 500 V AC, mit**
Neutralleiterklemme,
Nennisolationsspannung 500 V AC, mit
spannungsriss- und korrosionsfreiem
Klemmkörper, mit Schraubanschlüssen,
Leiterquerschnitt bis 6 mm2,
Klemmenträger aus selbstlöschendem
oder nichtbrennbarem Isolierstoff, für
Tragschiene. Einschl. systemgebundenem
Zubehör mit dauerhafter
Klemmenbezeichnung,
liefern und montieren
Menge: 1,000 St

**1.38 Durchgangsreihenklemme DIN VDE 0611 Teil 1, Nennisolationsspannung 500 V AC,**
Durchgangsreihenklemme DIN VDE 0611
Teil 1, Nennisolationsspannung 500 V AC,
Isolationsgruppe C mit spannungsriss-
und korrosionsfreiem Klemmkörper, für
Leiterquerschnitt bis 2,5 mm2, mit
Schraubanschlüssen, Klemmenträger aus
selbstlöschendem oder nichtbrennbarem
Isolierstoff, für Tragschiene. Einschl.
systemgebundenem Zubehör mit
dauerhafter Klemmenbezeichnung,
liefern und montieren
Menge: 52,000 St

**1.39 Schutzleiterreihenklemme DIN VDE 0611, geeignet für Anordnung zwischen**
Schutzleiterreihenklemme DIN VDE 0611,
geeignet für Anordnung zwischen
Reihenklemmen, N-Trennklemmen mit
Kennzeichnung und spannungsriss- und
korrosionsfreiem Klemmkörper, mit
Schraubanschlüssen, Leiterquerschnitt
bis 2,5 mm2, Klemmenträger aus
selbstlöschendem oder nichtbrennbarem
Isolierstoff, für Tragschiene. Einschl.
systemgebundenem Zubehör mit
dauerhafter Klemmenbezeichnung,
liefern und montieren
Menge: 40,000 St

**1.40 Neutralleiterklemme, Nennisolationsspannung 500 V AC, mit**
Neutralleiterklemme,
Nennisolationsspannung 500 V AC, mit
spannungsriss- und korrosionsfreiem
Klemmkörper, mit Schraubanschlüssen,
Leiterquerschnitt bis 2,5 mm2,
Klemmenträger aus selbstlöschendem
oder nichtbrennbarem Isolierstoff, für
Tragschiene. Einschl. systemgebundenem
Zubehör mit dauerhafter
Klemmenbezeichnung,
liefern und montieren
Menge: 40,000 St

**1.41 Anschluss aller ankommenden und abgehenden Leitungen, an allen Haupt- und**
Anschluss aller ankommenden und abgehenden Leitungen,
an allen Haupt- und Unterverteilungen,
sowie Haupt und Blitzschutzpotentialausgleich,
einschließlich aller dazu erforderlichen Leistungen,
welche in den zuvor genannten Positionen noch nicht
enthalten sind.
Menge: 1,000 psch

**1.42 Zeichentaschen mit Verteilerplan und aussagekräftiges Stromkreisnummernverzeichnis in**
Zeichentaschen mit Verteilerplan und aussagekräftiges Stromkreisnummernverzeichnis in Kurzform aller
vorgenannten Verteilungen liefern,
einschließlich Beschriftung aller Verteilungen.
Menge: 1,000 psch

### 2 KABEL, LEITUNGEN UND VERLEGESYSTEME

*Hinweis: Vorbemerkungen: Die Leitungsart (-J oder -0) ist den Vorschriften entsprechend*
Vorbemerkungen:
Die Leitungsart (-J oder -0) ist den Vorschriften entsprechend
zu wählen, die Querschnittsdimensionierung ist hinsichtlich der
Einhaltung des Spannungsfalls und der Abschaltbedingungen
bei der gewählten Verlegeart und Häufung eigenverantwortlich
zu prüfen.

Das Anfertigen der Kabel- und Leerrohrverlegepläne ist Bestandteil
der Werkstatt- und Montageplanung des Auftragnehmers und mit
einzukalkulieren. Vom Auftraggeber werden dazu entsprechende
Elektro-Installations- und Übersichtspläne zur Verfügung gestellt.
Dabei sind die Trassenpläne der anderen Gewerke zu beachten
und die Trassierung untereinander abzustimmen.

Die Kabel- und Leerrohrverlegepläne sind rechtzeitig vor Beginn
der Kabel- und Leerrohrverlegung fertigzustellen und der
Bauleitung zur Freigabe vorzulegen.

Das Absetzen, Einführen, Auflegen, Anschließen und
Markieren aller nachfolgend bzw. im gesamten LV
genannten Kabel und Leitungen wird nicht gesondert
vergütet und ist mit in die Einheitspreise der Kabel
und Leitungen einzukalkulieren, wie auch notwendiges
Klein- und Befestigungsmaterial, sowie Kabelschuhe und
Aderhülsen.

Bohrungen und Öffnungen für Einzelleitungsdurchführungen bis
d = 32 mm, in allen Wänden und Decken (auch aus Beton / Stahlbeton)
sind anteilmäßig in den EP der Kabel und Leitungen mit
einzukalkulieren, wie auch der nachträgliche fachgerechte
Verschluss aller Kabel- und Leitungsdurchführungen.

Mit einzukalkulieren ist auch das Fräsen der notwendigen
Mauerschlitze für unter Putz verlegte Kabel, Leitungen und
Leerrohre, sowie deren Befestigung im Mauerschlitz.

Es ist grundsätzlich nur die Verwendung von halogenfreien Kabeln,
Leitungen und Verlegesystemen zugelassen.
Ausnahmen: erdverlegte Kabel

Kabel und Leitungen als Bauprodukt
Seit dem 1. Juli 2017 müssen Kabel und Leitungen mit einer
CE-Kennzeichnung nach BauPVO und einer Leistungserklärung
versehen werden. Die Anforderungen an Kabel und Leitungen
sind in der harmonisierten Norm hEN 50575:2014, „Starkstromkabel
und -leitungen, Steuer- und Kommunikationskabel – Kabel
und Leitungen für allgemeine Anwendungen in Bauwerken in
Bezug auf die Anforderungen an das Brandverhalten“
festgelegt.

In Abhängigkeit des Sicherheitsbedarfs des Gebäudes sind
Kabel und Leitungen so auszuwählen, dass diese entsprechend
der Brandklasse den Mindestanforderungen genügen.

Es ergeben sich für dieeinzusetzenden Kabel und Leitungen
nachfolgendeEuroklassen als Mindestanforderungen:
Fluchtweg (bei offener Verlegung):
- mindestens Euroklasse B2ca s1 d1 a1
und auch übriges Gebäude:
- mindestens Euroklasse B2ca s1 d1 a1

Dies ist bei der Auswahl der Kabel und Leitungen zwingend
zu beachten und durch die Leistungserklärung (DoP) des
Herstellers in gegruckter Form zu belegen und zu dokumentieren.

Alle verwendeten Kabel und Leitungen müssen
durch Leistungserklärung nachgewiesen, für einen
sehr hohen Sicherheitsbedarf ausgelegt und geprüft
sein und über folgende Mindesteigenschften verfügen:
- Bauaufsichtliche Benennung: schwer entflammbar
- Rauchentwicklung/-dichte: schwache Qualmbildung
- Säureentwicklung/Korrosivität: leicht korrosive Rauchgase
- Brennende Tropfen: kurzzeitiges brennendes Abtropfen

**2.1 NYY-J 5 x 35 mm² Erdkabel, in Teillängen liefern und**
NYY-J 5 x 35 mm²
Erdkabel, in Teillängen liefern und
im vorhandenen Erdgraben verlegen
oder einziehen in Installationsrohr,
Einlegen in Installationskanal oder
auf Kabelrinne
Menge: 5,000 m

**2.2 NYY-J 5 x 25 mm² Erdkabel, in Teillängen liefern und**
NYY-J 5 x 25 mm²
Erdkabel, in Teillängen liefern und
im vorhandenen Erdgraben verlegen
oder einziehen in Installationsrohr,
Einlegen in Installationskanal oder
auf Kabelrinne
Menge: 15,000 m

**2.3 NHXMH-J 5 x 16 mm² Mantelleitung halogenfrei, verbessertes**
NHXMH-J 5 x 16 mm²
Mantelleitung halogenfrei, verbessertes
Verhalten im Brandfall,
in Teillängen liefern und Verlegen im
Installationsrohr, Installationskanal, auf
Kabelrinne oder Befestigung auf Putz
oder in Zwischendecke
Menge: 5,000 m

**2.4 NHXMH-J 5 x 10 mm² Mantelleitung halogenfrei, verbessertes**
NHXMH-J 5 x 10 mm²
Mantelleitung halogenfrei, verbessertes
Verhalten im Brandfall,
in Teillängen liefern und Verlegen im
Installationsrohr, Installationskanal, auf
Kabelrinne oder Befestigung auf Putz
oder in Zwischendecke
Menge: 10,000 m

**2.5 NHXMH-J 5 x 6 mm² Mantelleitung halogenfrei, verbessertes**
NHXMH-J 5 x 6 mm²
Mantelleitung halogenfrei, verbessertes
Verhalten im Brandfall,
in Teillängen liefern und Verlegen im
Installationsrohr, Installationskanal, auf
Kabelrinne oder Befestigung auf Putz
oder in Zwischendecke
Menge: 15,000 m

**2.6 NHXMH-J 5 x 4 mm² Mantelleitung halogenfrei, verbessertes**
NHXMH-J 5 x 4 mm²
Mantelleitung halogenfrei, verbessertes
Verhalten im Brandfall,
in Teillängen liefern und Verlegen im
Installationsrohr, Installationskanal, auf
Kabelrinne oder Befestigung auf Putz
oder in Zwischendecke
Menge: 20,000 m

**2.7 NHXMH-J 5 x 2,5 mm² Mantelleitung halogenfrei, verbessertes**
NHXMH-J 5 x 2,5 mm²
Mantelleitung halogenfrei, verbessertes
Verhalten im Brandfall,
in Teillängen liefern und Verlegen im
Installationsrohr, Installationskanal, auf
Kabelrinne oder Befestigung auf Putz
oder in Zwischendecke
Menge: 20,000 m

**2.8 NHXMH-J 7 x 1,5 mm² Mantelleitung halogenfrei, verbessertes**
NHXMH-J 7 x 1,5 mm²
Mantelleitung halogenfrei, verbessertes
Verhalten im Brandfall,
in Teillängen liefern und Verlegen im
Installationsrohr, Installationskanal, auf
Kabelrinne oder Befestigung auf Putz
oder in Zwischendecke
Menge: 25,000 m

**2.9 NHXMH-J 5 x 1,5 mm² Mantelleitung halogenfrei, verbessertes**
NHXMH-J 5 x 1,5 mm²
Mantelleitung halogenfrei, verbessertes
Verhalten im Brandfall,
in Teillängen liefern und Verlegen im
Installationsrohr, Installationskanal, auf
Kabelrinne oder Befestigung auf Putz
oder in Zwischendecke
Menge: 25,000 m

**2.10 NHXMH-J 3 x 2,5 mm² Mantelleitung halogenfrei, verbessertes**
NHXMH-J 3 x 2,5 mm²
Mantelleitung halogenfrei, verbessertes
Verhalten im Brandfall,
in Teillängen liefern und Verlegen im
Installationsrohr, Installationskanal, auf
Kabelrinne oder Befestigung auf Putz
oder in Zwischendecke
Menge: 25,000 m

**2.11 NHXMH-J 3 x 1,5 mm² Mantelleitung halogenfrei, verbessertes**
NHXMH-J 3 x 1,5 mm²
Mantelleitung halogenfrei, verbessertes
Verhalten im Brandfall,
in Teillängen liefern und Verlegen im
Installationsrohr, Installationskanal, auf
Kabelrinne oder Befestigung auf Putz
Menge: 60,000 m

**2.12 Kunststoff-Mantelleitung NYM-J 5x4 mm2 Cu-Zahl 192, Verlegung unter Putz,**
Kunststoff-Mantelleitung NYM-J 5x4 mm2
Cu-Zahl 192, Verlegung unter Putz,
einschließlich Mauerschlitz
Menge: 25,000 m

**2.13 Kunststoff-Mantelleitung NYM-J 5x2,5 mm2 Cu-Zahl 120, Verlegung unter Putz,**
Kunststoff-Mantelleitung NYM-J 5x2,5 mm2
Cu-Zahl 120, Verlegung unter Putz,
einschließlich Mauerschlitz
Menge: 25,000 m

**2.14 Kunststoff-Mantelleitung NYM-J 3x2,5 mm2 Cu-Zahl 72, Verlegung unter Putz,**
Kunststoff-Mantelleitung NYM-J 3x2,5 mm2
Cu-Zahl 72,  Verlegung unter Putz,
einschließlich Mauerschlitz
Menge: 425,000 m

**2.15 Kunststoff-Mantelleitung NYM-J 5x1,5 mm2 Cu-Zahl 72, Verlegung unter Putz,**
Kunststoff-Mantelleitung NYM-J 5x1,5 mm2
Cu-Zahl 72, Verlegung unter Putz,
einschließlich Mauerschlitz
Menge: 25,000 m

**2.16 Kunststoff-Mantelleitung NYM-J 3x1,5 mm2 Cu-Zahl 43, Verlegung unter Putz,**
Kunststoff-Mantelleitung NYM-J 3x1,5 mm2
Cu-Zahl 43, Verlegung unter Putz,
einschließlich Mauerschlitz
Menge: 175,000 m

*Hinweis: Verlegesysteme*

**2.17 Fühlerrohr für Fühlerhülse für Fußboden- Temperaturfühler, passend für Sensoren**
Fühlerrohr für Fühlerhülse für Fußboden-
Temperaturfühler, passend für Sensoren
mit einem Durchmesser von bis zu 5 mm,
Außendurchmesser: ca. 12 mm
Rohrlänge ca. 1,60 m
Material: Kunststoff
Verlegung unter Putz, einschließlich
Mauerschlitz
Menge: 8,000 St

**2.18 Steigeleiter leicht als vertikales Kabeltragsystem**
Steigeleiter leicht
als vertikales Kabeltragsystem
zur Montage von Kabeln und
Leitungen im Steigebereich
Breite: 200 mm
Sprossenabstand: 600 mm
incl. aller notwendigen Befestigungsmaterialien
liefern und montieren
Menge: 3,000 m

**2.19 RKS-Kabelrinnen aus Stahlblech, sendzimirverzinkt nach DIN 17162, mit**
RKS-Kabelrinnen aus Stahlblech,
sendzimirverzinkt nach DIN 17162, mit
Speziallochprägung,
einschließlich Seiten- und Eckverbinder
sowie Wandbefestiger und Deckenwinkel,
Größe B x H ca. 100 mm x 60 mm,
anteilig mit Formstücken wie Bögen und Winkel
incl. aller notwendigen Befestigungen
sowie Erdungszubehör
liefern und montieren
Menge: 2,000 m

**2.20 RKS-Kabelrinnen aus Stahlblech, sendzimirverzinkt nach DIN 17162, mit**
RKS-Kabelrinnen aus Stahlblech,
sendzimirverzinkt nach DIN 17162, mit
Speziallochprägung,
einschließlich Seiten- und Eckverbinder
sowie Wandbefestiger und Deckenwinkel,
Größe B x H ca. 200 mm x 60 mm,
anteilig mit Formstücken wie Bögen und Winkel
incl. aller notwendigen Befestigungen
sowie Erdungszubehör
liefern und montieren
Menge: 2,000 m

**2.21 Trennsteg für vorgenannte RKS-Kabelrinnen aus Stahlblech,**
Trennsteg für vorgenannte
RKS-Kabelrinnen aus Stahlblech,
sendzimirverzinkt nach DIN 17162,
Höhe 60 mm
liefern und montieren
Menge: 4,000 m

*Hinweis: Stahlblechkanal zur Verwendung innerhalb der Flucht- und Rettungswege*

**2.22 Leitungsführungskanal 16 x 16 mm Stahlblech, weiß beschichtet, RAL 9010,**
Leitungsführungskanal 16 x 16 mm
Stahlblech, weiß beschichtet, RAL 9010,
komplett mit Unter- und Oberteil, einschließlich
anteilig Form- , Verbindungs- und Endstücken,
sowie Erdungszubehör
liefern und montieren
Menge: 10,000 m

**2.23 Leitungsführungskanal 16 x 30 mm Stahlblech, weiß beschichtet, RAL 9010,**
Leitungsführungskanal 16 x 30 mm
Stahlblech, weiß beschichtet, RAL 9010,
komplett mit Unter- und Oberteil, einschließlich
anteilig Form- , Verbindungs- und Endstücken,
sowie Erdungszubehör
liefern und montieren
Menge: 8,000 m

**2.24 Leitungsführungskanal 26 x 30 mm Stahlblech, weiß beschichtet, RAL 9010,**
Leitungsführungskanal 26 x 30 mm
Stahlblech, weiß beschichtet, RAL 9010,
komplett mit Unter- und Oberteil, einschließlich
anteilig Form- , Verbindungs- und Endstücken,
sowie Erdungszubehör
liefern und montieren
Menge: 4,000 m

**2.25 Leitungsführungskanal 30 x 45 mm Stahlblech, weiß beschichtet, RAL 9010,**
Leitungsführungskanal 30 x 45 mm
Stahlblech, weiß beschichtet, RAL 9010,
komplett mit Unter- und Oberteil, einschließlich
anteilig Form- , Verbindungs- und Endstücken,
sowie Erdungszubehör
liefern und montieren
Menge: 2,000 m

*Hinweis: Betoninstallationsmaterial*

**2.26 Betonfestes Leerrohr EN20 Druckfestigkeit 750N - betonfest**
Betonfestes Leerrohr EN20
Druckfestigkeit 750N - betonfest
biegsames Panzerrohr wit Turborillen
thermoplastischer weichmacherfreier Kunststoff
flammwidrig
Klassifizierung mittel - 33412 (gemäß DIN EN 61386-1,
EN 61386-22)
Biegeradius 100 mm
Temperaturbereich von -25 °C bis  +60°C
Farbe grau (ähnlich RAL 7037)
Durchmesser M25 (innen ø ca. 14,1mm)
liefern auf Schalung verlegen und befestigen
Menge: 10,000 m

**2.27 Betonfestes Leerrohr EN25 Druckfestigkeit 750N - betonfest**
Betonfestes Leerrohr EN25
Druckfestigkeit 750N - betonfest
biegsames Panzerrohr wit Turborillen
thermoplastischer weichmacherfreier Kunststoff
flammwidrig
Klassifizierung mittel - 33412 (gemäß DIN EN 61386-1,
EN 61386-22)
Biegeradius 100 mm
Temperaturbereich von -25 °C bis  +60°C
Farbe grau (ähnlich RAL 7037)
Durchmesser M25 (innen ø ca. 19,1mm)
liefern auf Schalung verlegen und befestigen
Menge: 40,000 m

**2.28 Betonfestes Leerrohr EN32 Druckfestigkeit 750N - betonfest**
Betonfestes Leerrohr EN32
Druckfestigkeit 750N - betonfest
biegsames Panzerrohr wit Turborillen
thermoplastischer weichmacherfreier Kunststoff
flammwidrig
Klassifizierung mittel - 33412 (gemäß DIN EN 61386-1,
EN 61386-22)
Biegeradius 100 mm
Temperaturbereich von -25 °C bis  +60°C
Farbe grau (ähnlich RAL 7037)
Durchmesser M25 (innen ø ca. 24,2 mm)
liefern auf Schalung verlegen und befestigen
Menge: 10,000 m

*Hinweis: Hauseinführung*

**2.29 Mehrsparten-Hauseinführung, 2 Sparten, Elektro und Telekommunikation,**
Mehrsparten-Hauseinführung, 2 Sparten,
Elektro und Telekommunikation,
für Gebäude ohne Keller.
Zur gas- und druckwasserdichten Abdichtung
von Rohr- und Kabeldurchführungen.
Mehrsparten-Hauseinführung als Reihen-Ausführung.

1 x Rohbauteil zum Einbetonieren in die Bodenplatte,
mit Klebeflansch nach DIN 18533 zur Anbindung von
Abdichtungen oder Radonfolien auf der Bodenplatte,
Zweifach-Reihen-Variante mit Aufstellvorrichtung
zur Fixierung, variable Höhenanpassung an
Fertigfußboden bis 155mm,
inkl. 2 Stk. biegesteifen Mantelrohren DN/OD 90
(ID 78) mit auszugsicherer Steckverbindung,
grau, Länge = 5,0 m.

1 x Installationsteil inkl. frei kombinierbarer
Gewerkeabdichtungen für:
- 1 x Energie für Außendurchmesser 25 - 53 mm und
- 1 x Telekommunikation für Außendurchmesser
  (2 x 5-7 mm, 4 x 7-13 mm, 1 x 13-21 mm),
alle Gewerkeabdichtungen mit gas- und
druckwasserdichten Blindstopfen,
variable Anordnung der Sparten möglich.

Prüfungen/Normen:
Hauseinführung zugelassen nach: DVGW-VP 601 (B1),
geprüfte Gas- und Druckwasserdichtigkeit,
geprüfte Radondichtigkeit, druckgeprüfte Mantelrohrsysteme,
keine bauseitige Dichtigkeitsprüfung nach DVGW G459-1 erforderlich,
WU-Beton Beanspruchungsklasse 1 und 2,
DIN 18533 Wassereinwirkungsklasse W1.1-E

liefern und nach Einbauanleitung des Herstellers montieren.
Menge: 1,000 St

### 3 INSTALLATIONSMATERIAL UND ZUBEHÖR

*Hinweis: Vorbemerkungen: Es wird die Anzahl der benötigten Schalter, Steckdosen,*
Vorbemerkungen:
Es wird die Anzahl der benötigten Schalter, Steckdosen,
einschließlich ihrer Gerätedosen sowie die Decken- bzw.
Wandauslässe dargestellt.
Alle Schalt- und Steckgeräte verstehen sich als in fix und
fertig geliefert und betriebsfertig montiert.

Die zu den entsprechenden u.P.-Geräten gehörenden Unterputz-oder Hohlwand-Gerätedosen, wie auch die für den KanaleinbauGeräte- oder Einbaudosen sind mit einzukalkulieren, desgleichendie Abdeckplatten der Schalter Taster und Sondersteckgeräte,wie auch die Blenden für die Kanaleinbaugeräte.

Alle Deckenauslässe sind mit einem Deckenhaken zum Aufhängender Beleuchtungskörper auszurüsten. Die Wandauslassdosen sind beiden Wandauslässen mit einzukalkulieren.

Bei allen u.P. Geräten ist neben den Geräte- und Hohlwanddosenauch das Fräsen der Wandgehäuse und das Befestigungsmaterialmit einzukalkulieren, bzw. beiHohlwanddosen das Herstellender Einbauöffnungen.

Die EP aller Schalter, Taster und Dosen verstehen sich
einschl. Einsatz, Abdeckung, Zentral- o. Vollplatte,
Abdeckrahmen, Gehäuse und Wippe, sowie dem
integrierten Beschriftungsfeld und der Beschriftung.

Nach DIN VDE 0100-410 sind alle Steckdosenstromkreise durch
Fehlerstrom-Schutzeinrichtungen (RCDs) mit Bemessungsdifferenzstrom
IdN <= 30 mA zu schützen.

Alle Geräte müssen über ein VDE-Prüfzeichen verfügen.
Das Absetzen und betriebsfertige Anschließen der
Kabel und Leitungen, ist in den nachfolgenden Positionen
der Installationsgeräte mit einzukalkulieren

Für alle Schalter und Dosen ist ein durchgängiges
Standard-Programm eines marktüblichen deutschen
Markenherstellers zu verwenden.

angebotenes Fabrikat Schalter und Dosen

Fabrikat:

'..........'

Typ: '....................................................'

Hier ist das Fabrikat der Schalter und Dosen einzutragen!

**3.1 UP-Wippschalter, AUS, einpolig, 250 V, 10 A,**
UP-Wippschalter, AUS,
einpolig, 250 V, 10 A,
Duroplast (hochkratzfest), glänzend
Farbe: alpinweiß
liefern und installieren,
einschließlich Stemmarbeiten und
UP-Gerätedose
Menge: 6,000 St

**3.2 UP-Wippschalter, WECHSEL, einpolig, 250 V, 10 A,**
UP-Wippschalter, WECHSEL,
einpolig, 250 V, 10 A,
Duroplast (hochkratzfest), glänzend
Farbe: alpinweiß
liefern und installieren,
einschließlich Stemmarbeiten und
UP-Gerätedose
Menge: 2,000 St

**3.3 UP-Wippschalter, KREUZ, einpolig, 250 V, 10 A,**
UP-Wippschalter, KREUZ,
einpolig, 250 V, 10 A,
Duroplast (hochkratzfest), glänzend
Farbe: alpinweiß
liefern und installieren,
einschließlich Stemmarbeiten und
UP-Gerätedose
Menge: 1,000 St

**3.4 Mehrpreis für Ausführung der vorgenannten Schalter beleuchtbar,**
Mehrpreis für Ausführung der
vorgenannten Schalter beleuchtbar,
mit LED-Leuchtelement und
Schalterwippe mit Lichtleiter
Menge: 9,000 St

**3.5 UP-Hauptschalter als Gerätetrennschalter 4-polig, 400 V, 25 A**
UP-Hauptschalter als Gerätetrennschalter
4-polig, 400 V, 25 A
Schutzart: IP54
u.P. oder teilversenkte Montage
liefern und betriebsfertig montieren.
Menge: 2,000 St

**3.6 Bewegungsmelder, Aufputz, IP55 Bewegungsmelder zur Erkennung von Wärmebewegungen.**
Bewegungsmelder, Aufputz, IP55
Bewegungsmelder zur Erkennung von Wärmebewegungen.
Mit Erfassungs- und Statusanzeige. Mit Boden- und Rückfeldüberwachung. Mit Ebenenausgleich: +/- 30°.
Mit Profilinse für beste Erfassung.
Erfassungsempfindlichkeit in 3 Stufen wählbar. Überwachungsdichte: mind. 84 Sektoren mit 336 Schaltsegmenten.
Alle Funktionen mikroprozessorgesteuert.
Mit automatischer Reichweitenstabilisierung,
Störunterdrückung und  automatischer Blendsicherheit.
Mit helligkeitsunabhängigem Testbetrieb zur Auswertung des Erfassungsbereiches. Für Einzel- und Gruppenbetrieb.  Erfassungsbereich: frontal: 16 m, seitlich: 16 m Öffnungswinkel: 220 ° Helligkeitsgrenzwert: 0,5 Lux - 300 Lux, Tagbetrieb Montagehöhe: 2,5 m Schutzart Gerät: IP 55 Temperaturbereich Gerät: -25 °C bis 55 °C
Maße (H x B x T): 97 mm x 97 mm x 159 mm
liefern und betriebsfertig montieren.
Menge: 2,000 St

**3.7 UP-Präsenz-/ Bewegungsmelder 360°, Schließerkontakt 230 V / 10 A, Erfassung Ø 10**
UP-Präsenz-/ Bewegungsmelder 360°,
Schließerkontakt 230 V / 10 A, Erfassung Ø 10 m,
Ermöglicht das automatische Schalten
elektrischer Lasten durch Detektion von
Wärmebewegungen und Umgebungshelligkeit.
Geeignet für UP- und Hohlraummontage in
Decken, er bietet er einstellbare Ansprechhelligkeit,
Tageslichtregelung und Nachlaufzeit.
Der Sensor unterstützt Master/Slave-Konfigurationen
und kann mit einem optionalen IR Handsender für
verschiedene Betriebsmodi gesteuert werden.
Einbautiefe: 73 mm
P-Klasse (Ingress Protection): IP41
liefern und betriebsfertig montieren.
Menge: 4,000 St

**3.8 2-Kanal-Präsenzmelder mit kreisförmigem Erfassungsbereich Ein Kanal zum Schalten von**
2-Kanal-Präsenzmelder mit kreisförmigem Erfassungsbereich
Ein Kanal zum Schalten von Licht
Ein zusätzlicher potentialfreier Kontakt für HKL
Ausführung als Master-Gerät
Erweiterung des Erfassungsbereiches mit Slave-Geräten möglich
Manuelles Schalten über Taster möglich
Alarmimpuls: Auslösen erst bei drei erkannten Bewegungen innerhalb von 9 Sekunden
Weitere Funktionen über optionale Fernbedienung einstellbar
Werkseinstellung 10 min und 500 Lux (15 min HKL)
Schaltung im Nulldurchgang
Spannung : 110 – 240 V AC 50 / 60 Hz
Abmessungen : DE= Ø 80 x 85 mm
Typische Leistungsaufnahme : ca. 0,5 W
Erfassungsbereich : vertikal 360°
Reichweite : max. Ø 10 m quer max. Ø 6 m frontal max. Ø 4 m sitzende Tätigkeit
Überwachte Fläche bei tangentialer Bewegung : 79 m² / 2,5 m Montagehöhe
Montagehöhe min./max./empfohlen: 2 m / 5 m / 2,5 m
Schutzart/-klasse : AP= IP20 / Klasse II UP= IP20 / Klasse II DE= IP20 / Klasse II
Umgebungstemperatur : -25 °C bis +50 °C
Gehäuse : Polycarbonat, UV-beständig
Kanal 1 (Lichtsteuerung)
Schaltleistung : 2300 W, cos f = 1 1150 VA, cos f = 0,5 300 W LED max. Einschaltspitzenstrom Ip (20 ms) = 165 A max. Einschaltspitzenstrom Ip (200 µs) = 800 A
Kontaktart : 1x µ-Kontakt, Schließer/NO mit vorlaufendem Wolfram-Kontakt
Nachlaufzeit : 15 s – 30 min, Impuls
Einschaltschwelle : 10 – 2000 Lux
Kanal 2 (Gerätesteuerung potentialfrei)
Schaltleistung : 3 A / 230 V, cos f = 1
Kontaktart : 1x µ-Kontakt, potentialfreier Schließer/NO
Nachlaufzeit : 5 min – 120 min, Alarmimpuls, Impuls
Mischlichtmessung
Farbe: weiß matt, ähnlich RAL9010
Ausführung: Deckeneinbau
Liefern und betriebsbereit montieren.
Menge: 1,000 St

*Hinweis: Klemmmaterial*

**3.9 AP-Abzweigdosen, bestückt mit Klemmstein 2,5mm2,**
AP-Abzweigdosen, bestückt mit
Klemmstein 2,5mm2,
liefern und installieren.
Menge: 2,000 St

**3.10 UP-Abzweigdosen, bestückt mit Klemmstein 2,5mm2,**
UP-Abzweigdosen, bestückt mit
Klemmstein 2,5mm2,
liefern und installieren,
einschl. Stemmarbeiten.
Menge: 12,000 St

**3.11 UP-Abzweigdosen, IP44, bestückt mit lagefixierten Klemmstein 2,5mm2**
UP-Abzweigdosen, IP44, bestückt mit
lagefixierten Klemmstein 2,5mm2
liefern und installieren,
einschl. Stemmarbeiten.
Menge: 6,000 St

**3.12 UP-Herdanschlussdose, mit Isolierstoff-Einbaudose,**
UP-Herdanschlussdose,
mit Isolierstoff-Einbaudose,
Putzausgleichring, Putzschutzdeckel,
mit Gummidichtung und Kabeleinführung,
Doppelklemmen bis 4mm2,
liefern und montieren,
einschl. Stemmarbeiten.
Menge: 2,000 St

**3.13 AP-Geräteanschlussdose, IP 44 mit Gummidichtung und Kabeleinführung,**
AP-Geräteanschlussdose, IP 44
mit Gummidichtung und Kabeleinführung,
Doppelklemmen bis 4mm2,
liefern und montieren,
Menge: 4,000 St

**3.14 UP-Kabelauslass, IP 44, mit Zugentlastung und Knickschutz,**
UP-Kabelauslass, IP 44,
mit Zugentlastung und Knickschutz,
dauerelastische Eindichtung,
für Kabel bis d = 12 mm
liefern und montieren,
einschließlich Stemmarbeiten
Menge: 1,000 St

**3.15 UP-Geräteanschlussdose, mit Klemmen 5 x 2,5 mm²**
UP-Geräteanschlussdose,
mit Klemmen 5 x 2,5 mm²
liefern und montieren
einschließlich Stemmarbeiten
Menge: 2,000 St

**3.16 UP-Geräteanschlussdose, mit Klemmen und Zugentlastung**
UP-Geräteanschlussdose,
mit Klemmen und Zugentlastung
liefern und montieren
einschließlich Stemmarbeiten
Menge: 2,000 St

**3.17 UP-Geräteanschlussdose tief, zur Aufnahme Temperaturregler FBH**
UP-Geräteanschlussdose tief,
zur Aufnahme Temperaturregler FBH
liefern und montieren
einschließlich Stemmarbeiten
einschließlich Montage und Anschluss
bauseitig beigestellter Temperaturregler
Menge: 8,000 St

*Hinweis: Steckdosenmaterial:*

**3.18 UP-Schutzkontaktsteckdosen, 1-fach, 250 V, 16 A,**
UP-Schutzkontaktsteckdosen, 1-fach,
250 V, 16 A,
Verbindungsklemmen nach VDE 0620,
Duroplast (hochkratzfest), glänzend
Farbe: alpinweiß
liefern und installieren,
einschließlich Stemmarbeiten
Menge: 20,000 St

**3.19 UP-Schutzkontaktsteckdosen, 1-fach, 250 V, 16 A, Feuchtraum, IP44,**
UP-Schutzkontaktsteckdosen, 1-fach,
250 V, 16 A, Feuchtraum, IP44,
mit Klappdeckel und erhöhtem
Berührungsschutz
Duroplast (hochkratzfest), glänzend
Farbe: alpinweiß
liefern und installieren
einschließlich Stemmarbeiten
Menge: 14,000 St

**3.20 UP-Schutzkontaktsteckdosen, 1-fach, abschließbar, 250 V, 16 A, Feuchtraum, IP44,**
UP-Schutzkontaktsteckdosen, 1-fach,
abschließbar, 250 V, 16 A, Feuchtraum, IP44,
mit Klappdeckel und erhöhtem
Berührungsschutz, mit 2 Schlüsseln
Duroplast (hochkratzfest), glänzend
Farbe: alpinweiß
liefern und installieren
einschließlich Stemmarbeiten
Menge: 1,000 St

**3.21 UP-Schutzkontaktsteckdosen, 1-fach, rot mit integr. Überspannungsschutz,**
UP-Schutzkontaktsteckdosen, 1-fach, rot
mit integr. Überspannungsschutz,
250 V, 16 A,
Verbindungsklemmen nach VDE 0620,
Duroplast (hochkratzfest), glänzend
Farbe Rahmen: alpinweiß
liefern und installieren,
einschließlich Stemmarbeiten
Menge: 1,000 St

**3.22 UP-Schutzkontaktsteckdosen, 1-fach, rot 250 V, 16 A,**
UP-Schutzkontaktsteckdosen, 1-fach, rot
250 V, 16 A,
Verbindungsklemmen nach VDE 0620,
Duroplast (hochkratzfest), glänzend
Farbe Rahmen: alpinweiß
liefern und installieren,
einschließlich Stemmarbeiten
Menge: 1,000 St

**3.23 AP-Schutzkontaktsteckdosen, 1-fach, 250 V, 16 A, Feuchtraum, IP44,**
AP-Schutzkontaktsteckdosen, 1-fach,
250 V, 16 A, Feuchtraum, IP44,
mit Klappdeckel und erhöhtem
Berührungsschutz
Farbe: weiß
liefern und installieren
Menge: 1,000 St

**3.24 AP-Schutzkontaktsteckdosen, 2-fach, 250 V, 16 A, Feuchtraum, IP44,**
AP-Schutzkontaktsteckdosen, 2-fach,
250 V, 16 A, Feuchtraum, IP44,
mit Klappdeckel und erhöhtem
Berührungsschutz
Farbe: weiß
liefern und installieren
Menge: 1,000 St

**3.25 AP-CEE-Steckdose, als Kombination mit Schuko-Steckdose**
AP-CEE-Steckdose, als Kombination
mit Schuko-Steckdose
400 V, 16 A / 230 V, 16 A
Feuchtraum, IP 44,
Verbindungsklemmen nach VDE 0620,
liefern und installieren.
Menge: 1,000 St

*Hinweis: Betoninstallationsmaterial*

**3.26 Betonbau Deckendose Universalgroßdose aus Kunststoff nach VDE 0606-1 und DIN EN**
Betonbau Deckendose Universalgroßdose
aus Kunststoff nach VDE 0606-1 und DIN EN 49073
Für Ortbeton und Werksfertigung
Durchmesser: Ø 60 mm
Einbautiefe: 111 mm
8 Einlassöffnungen für Rohre bis M25 zum
Ausfräsen/Ausstanzen
4 Schraubdome
Halogenfrei
Hitzebeständig bis 650 °C
liefern auf Schalung befestigen
Menge: 10,000 St

**3.27 Betonbau Wand- und Deckenkrümmer 30°, für M20 Rohre, mit Putzhaut, 2-teilig,**
Betonbau Wand- und Deckenkrümmer
30°, für M20 Rohre, mit Putzhaut, 2-teilig,
liefern auf Schalung befestigen
Menge: 2,000 St

**3.28 Betonbau Wand- und Deckenkrümmer 30°, für M25 Rohre, mit Putzhaut, 2-teilig,**
Betonbau Wand- und Deckenkrümmer
30°, für M25 Rohre, mit Putzhaut, 2-teilig,
liefern auf Schalung befestigen
Menge: 10,000 St

**3.29 Betonbau Wand- und Deckenkrümmer 30°, für M32 Rohre, mit Putzhaut, 2-teilig,**
Betonbau Wand- und Deckenkrümmer
30°, für M32 Rohre, mit Putzhaut, 2-teilig,
liefern auf Schalung befestigen
Menge: 2,000 St

**3.30 Beton-Einbaugehäuse (Ortbeton) NG 100 Beton-Einbaugehäuse aus Kunststoff,**
Beton-Einbaugehäuse (Ortbeton) NG 100
Beton-Einbaugehäuse aus Kunststoff,
für Leuchten und Lautsprecher Ø ≤100 mm,
Gehäuse Ø 130 mm,
Gehäusetiefe inkl. Frontteil 120mm,
Lampenleistung LED max. 20 W,
Lampenleistung NV/HV/TC max. 50 W
Werkzeuglose Kombinationseinführungen
Rohre 2 x M20/M25 mit integrierter
Rohrrückhaltung und Rohreinführungsbegrenzung
zur Vermeidung innenseitiger Rohrkürzung,
kraftschlüssige Verrastung, nachträglich
ausrichtbar, Rohreinführungen wiederverschließbar,
flammwidrig nach DIN EN 60695 bis 650° C,
halogenfrei nach DIN VDE 0604-2-100
liefern und Befestigung auf Schalung
Menge: 5,000 St

**3.31 Frontteil, Einbaudurchmesser Ø 68 mm für vorgenanntes Beton-Einbaugehäuse**
Frontteil, Einbaudurchmesser Ø 68 mm
für vorgenanntes Beton-Einbaugehäuse
(Ortbeton) NG 100
Frontteil aus Kunststoff, Einbaudurchmesser
Ø 68 mm, für Leuchtenblenden ab Ø 75 mm,
mit zwei Nageldomen, zur Schalungsseite mit
Putzhaut geschlossen, flammwidrig nach
DIN EN 60695 bis 650° C,
halogenfrei nach DIN VDE 0604-2-100
liefern und Befestigung auf Schalung
Menge: 5,000 St

**3.32 Beton-Einbaugehäuse Größe 150 Kompaktes Einbaugehäuse mit kurzem Trafotunnel,**
Beton-Einbaugehäuse Größe 150
Kompaktes Einbaugehäuse mit kurzem Trafotunnel,
aus Kunststoff – für Leuchten und Lautsprecher
im Ortbeton oder für die Werksfertigung
Gehäusedurchmesser Ø: 157 mm
Variabler Einbaudurchmesser Ø: 0 – 140 mm
Max. Einbautiefe: 110 mm
Einführungen:
4× M9
5× M11
2× M14
Kombi-Einführungen:
4× M12/M16
4× M16/M20
2× M20/M25
2× M25/M32
2× M32/M40 (nur in kurzem Trafotunnel)
Lampenleistung LED max.: 20 Watt
Lampenleistung NV/HV/TC max.: 50 Watt
Werkzeuglose Kombieinführung
Membrantechnik mit Rohrgrip
Abnehmbarer Deckel
Halogenfrei
Hitzebeständig bis 650 °C
liefern auf Schalung befestigen
Menge: 4,000 St

**3.33 Frontteil mit Mineralfaserplatte für Beton-Einbaugehäuse Größe 150**
Frontteil mit Mineralfaserplatte
für Beton-Einbaugehäuse Größe 150
Frontteil mit Mineralfaserplatte zum Ausfräsen
Durchmesser Deckel Ø: 145 mm
Einbaudurchmesser Ø: 0 – 140 mm
Hitzebeständig bis 650 °C
liefern auf Schalung befestigen
einschließlich Ausfräsen Deckenöffnung
75 x 75 mm
Menge: 4,000 St

**3.34 Beton-Einbaugehäuse Größe 200 Kompaktes Einbaugehäuse mit kurzem Trafotunnel,**
Beton-Einbaugehäuse Größe 200
Kompaktes Einbaugehäuse mit kurzem Trafotunnel,
aus Kunststoff – für Leuchten und Lautsprecher
im Ortbeton oder für die Werksfertigung
Gehäusedurchmesser Ø: 200 mm
Variabler Einbaudurchmesser Ø: 0 – 185 mm
Max. Einbautiefe: 110 mm
Einführungen:
4× M9
5× M11
Kombi-Einführungen:
6× M12/M16
4× M16/M20
6× M20/M25
2× M25/M32
2× M32/M40 (nur in kurzem Trafotunnel)
Lampenleistung LED max.: 35 Watt
Lampenleistung NV/HV/TC max.: 75 Watt
Werkzeuglose Kombieinführung
Membrantechnik mit Rohrgrip
Abnehmbarer Deckel
Halogenfrei
Hitzebeständig bis 650 °C
liefern auf Schalung befestigen
Menge: 5,000 St

**3.35 Frontteil mit Mineralfaserplatte für Beton-Einbaugehäuse Größe 200**
Frontteil mit Mineralfaserplatte
für Beton-Einbaugehäuse Größe 200
Frontteil mit Mineralfaserplatte zum Ausfräsen
Durchmesser Deckel Ø: 195 mm
Einbaudurchmesser Ø: 0 – 180 mm
Hitzebeständig bis 650 °C
liefern auf Schalung befestigen
einschließlich Ausfräsen Deckenöffnung
120 x 120 mm
Menge: 5,000 St

**3.36 Beton-Einbaugehäuse Größe 250 Kompaktes Einbaugehäuse mit kurzem Trafotunnel,**
Beton-Einbaugehäuse Größe 250
Kompaktes Einbaugehäuse mit kurzem Trafotunnel,
aus Kunststoff – für Leuchten und Lautsprecher
im Ortbeton oder für die Werksfertigung
Gehäusedurchmesser Ø: 300 mm
Variabler Einbaudurchmesser Ø: 0 – 270 mm
Max. Einbautiefe: 110 mm
Einführungen:
6× M32/M40
2× M25/M32
8× M20/M25
5× M12/M16
2× M14
4× M9
Lampenleistung LED max.: 45 Watt
Lampenleistung NV/HV/TC max.: 100 Watt
Werkzeuglose Kombieinführung
Membrantechnik mit Rohrgrip
Abnehmbarer Deckel
Halogenfrei
Hitzebeständig bis 650 °C
liefern auf Schalung befestigen
Menge: 11,000 St

**3.37 Frontteil mit Mineralfaserplatte für Beton-Einbaugehäuse Größe 250**
Frontteil mit Mineralfaserplatte
für Beton-Einbaugehäuse Größe 250
Frontteil mit Mineralfaserplatte zum Ausfräsen
Durchmesser Deckel Ø: 290 mm
Einbaudurchmesser Ø: 0 – 280 mm
Hitzebeständig bis 650 °C
liefern auf Schalung befestigen
einschließlich Ausfräsen Deckenöffnung
155 x 155 mm, bzw. 175 x 175 mm
Menge: 11,000 St

**3.38 Trafotunnel für Betoneinbaugehäuse Mit dem Trafotunnel kann zusätzlicher**
Trafotunnel für Betoneinbaugehäuse
Mit dem Trafotunnel kann zusätzlicher
Anschlussraum geschaffen werden,
der sich z.B. für größere elektronische
Bauteile eignet.
Er kann universell auf alle Einbaugehäuse
Serien 150 / 200 / 250 aufgesteckt werden.
Menge: 20,000 St

### 4 LEUCHTEN UND ZUBEHÖR

*Hinweis: Allgemeinbeleuchtung*
Allgemeinbeleuchtung

Vorbemerkungen:
Vor Bestellung ist grundsätzlich zu klären, ob die ausgeschriebenen / angebotenen Leuchten zur Anwendung kommen.
Eine Bemusterung ist kostenneutral durchzuführen.

Der Aufragnehmer hat den Nachweis der Einhaltung der Nennbeleuchtungsstärken
der angebotenen / eingesetzten Leuchten zu erbringen (raumweise Beleuchtungsberechnung). Vor der Schlussabnahme sind die Beleuchtungsstärken der Räume messtechnisch zu erfassen und zu protokollieren.

Für alle im Leistungsverzeichnis aufgeführten Leuchten gelten folgende allgemeine
technische Ausführungsbestimmungen:
Die Leuchten müssen zur Gewährleistung der elektrischen und mechanischen
Sicherheit das VDE- bzw. ENEC-Zeichen tragen. Alle Leuchten müssen gemäß den
gültigen EG-Richtlinien funkentstört sein und das Funkschutzzeichen bzw. EMV-Zeichen tragen.
Bei Leuchten mit Vorschaltgeräten / Betriebsgeräten sind generell elektronische Vorschaltgeräte  / Betriebsgeräte einzusetzen.

Sämtliche Leuchten sind anschlussfertig verdrahtet, und mit allem zur Montage und
Betrieb notwendigen Zubehör zu liefern und betriebsfertig zu montieren. Weiterhin
ist mit einzukalkulieren, dass alle Leuchten mit den entsprechenden Leuchtmitteln
(bei Langfeldleuchten grundsätzlich Dreibandenlampen) zu liefern sind, auch wenn
im Positionstext nicht extra darauf hingewiesen wird.
Leuchtenkörper müssen durch entsprechende Materialstärken, Konstruktionen und
Herstellungsverfahren ausreichend formstabil und verwindungssteif sein.
Leuchtenkörper aus Stahlblech müssen innen und außen mit hochwertigen,
stoßfesten Kunstharzlacken oberflächenvergütet sein.

Notwendige Eintragungen / Fabrikateangaben:
Diese Eintragungen von Fabrikat und Typ sind zwingend erforderlich!

Alternativ können gleichwertige Fabrikate angeboten werden.
Es werden nur Fabrikate als gleichwertig anerkannt, die neben den qualitativen
und funktionalen Merkmalen auch alle folgenden Merkmale aufweisen:
- die Beschaffung muss über die ortsansässigen Großhändler jederzeit möglich sein
- die Leuchten müssen mit Standardleuchtmitteln bestückt werden können
- die Leuchtendaten stehen für Berechnungen frei zur Verfügung
- die Beleuchtungsberechnung wurde vom Anbieter mit den alternativ angebotenen
  Leuchten durchgeführt
- die Ergebnisse entsprechen denen der Berechnungen mit den vorgegebenen
  Fabrikaten und werden dem Auftraggeber auf Verlangen kostenlos zur
  Verfügung gestellt

Bei alternativ angeboten Fabrikaten, sind dem Angebot aussagekräftige
Datenblätter zur Bewertung der Gleichwertigkeit beizulegen.

*Hinweis: Leuchten Innenbereich*

**4.1 Einbauleuchte L01, 8 W, 800 lm, LF 840 Dekoratives Einbau-LED-Spot-Downlight**
Einbauleuchte L01, 8 W, 800 lm, LF 840
Dekoratives Einbau-LED-Spot-Downlight starr
Material: Aluminiumdruckguss
Farbe weiss (RAL9016)
Schutzart: IP65
Optik: Kristall-Linse 38° (optional 60°)
Leuchtmittel: LED/OLED
Betriebsspannung: 230 V
hauseigener Treiber im SET inkl.
Leistung: 8 W
Lichtstrom: 800 lm
Farbe: 4000 K
Abmessungen: ø 80 mm, h 35 mm
Ausschnitt: ø 68 mm

liefern und betriebsfertig montieren

angebotenes
Fabrikat:

'..........'

Typ: '....................................................'
Menge: 1,000 St

**4.2 Einbauleuchte L02, 12 W, 1.100 lm, LF 840 Dekoratives LED-Einbau-Downlight**
Einbauleuchte L02, 12 W, 1.100 lm, LF 840
Dekoratives LED-Einbau-Downlight
quadratisch, für gesägte Deckenöffnungen,
geschlossene Ausführung.
Gehäuse aus Aluminium-Druckguss, weiß
Opale Abdeckung PMMA.
Einschließlich LED-Betriebsgerät.
Stoßfestigkeit: IK06
Schutzart: IP54
L: 140 mm
B: 140 mm
DA: 120 x 120 mm

liefern und betriebsfertig montieren

angebotenes
Fabrikat:

'..........'

Typ: '....................................................'
Menge: 5,000 St

**4.3 Einbauleuchte L03, 10 W, 1.200 lm, LF 840 Dekoratives LED-Einbau-Downlight**
Einbauleuchte L03, 10 W, 1.200 lm, LF 840
Dekoratives LED-Einbau-Downlight
quadratisch, für gesägte Deckenöffnungen,
geschlossene Ausführung.
Gehäuse aus Aluminium-Druckguss, weiß
Opale Abdeckung PMMA.
Einschließlich LED-Betriebsgerät.
Stoßfestigkeit: IK06
Schutzart: IP54
L: 170 mm
B: 170 mm
DA: 155 x 155 mm

liefern und betriebsfertig montieren

angebotenes
Fabrikat:

'..........'

Typ: '....................................................'
Menge: 5,000 St

**4.4 Einbauleuchte L04, 13 W, 1.800 lm, LF 840 Dekoratives LED-Einbau-Downlight**
Einbauleuchte L04, 13 W, 1.800 lm, LF 840
Dekoratives LED-Einbau-Downlight
quadratisch, für gesägte Deckenöffnungen,
geschlossene Ausführung.
Gehäuse aus Aluminium-Druckguss, weiß
Opale Abdeckung PMMA.
Einschließlich LED-Betriebsgerät.
Stoßfestigkeit: IK06
Schutzart: IP54
L: 195 mm
B: 195 mm
DA: 175 x 175 mm

liefern und betriebsfertig montieren

angebotenes
Fabrikat:

'..........'

Typ: '....................................................'
Menge: 6,000 St

**4.5 Anbauleuchte L05, 35 W, 6.400 lm, LF 840 LED-Feuchtraum-Langfeldleuchte IP 66**
Anbauleuchte L05, 35 W, 6.400 lm, LF 840
LED-Feuchtraum-Langfeldleuchte IP 66
Mit einer prismierten, lichttechnisch wirksamen,
transluzenten PMMA-Abdeckwanne, direkt strahlend.
Anschlussleistung: 35 W
Bemessungslichtstrom: 6.400 lm
Schlagfestigkeit IK: IK03
Länge-Netto: 1.552 mm
Breite-Netto: 102 mm
Höhe-Netto: 91 mm
Gewicht: 2,8 kg

liefern und betriebsfertig montieren

angebotenes
Fabrikat:

'..........'

Typ: '....................................................'
Menge: 2,000 St

**4.6 Anbauleuchte L06, 35 W, 6.400 lm, LF 840 LED-Feuchtraum-Langfeldleuchte IP 66**
Anbauleuchte L06, 35 W, 6.400 lm, LF 840
LED-Feuchtraum-Langfeldleuchte IP 66
Mit einer prismierten, lichttechnisch wirksamen,
transluzenten PMMA-Abdeckwanne, direkt strahlend.
Anschlussleistung: 24 W
Bemessungslichtstrom: 4.400 lm
Schlagfestigkeit IK: IK03
Länge-Netto: 1.552 mm
Breite-Netto: 102 mm
Höhe-Netto: 91 mm
Gewicht: 2,8 kg

liefern und betriebsfertig montieren

angebotenes
Fabrikat:

'..........'

Typ: '....................................................'
Menge: 2,000 St

*Hinweis: Leuchten Außenbereich*

**4.7 Einbauleuchte AL01, 8 W, 800 lm, LF 830 Einbau-LED-Spot-Downlight starr,**
Einbauleuchte AL01, 8 W, 800 lm, LF 830
Einbau-LED-Spot-Downlight starr,
Einsatz Außenbereich
Material: Aluminiumdruckguss
Farbe schwarz (RAL 9005),
Schutzart: IP65
Optik: Kristall-Linse 38° (optional 60°)
Leuchtmittel: LED/OLED
Betriebsspannung: 230 V
hauseigener Treiber im SET inkl.
Leistung: 8 W
Lichtstrom: 800 lm
Farbe: 3000 K
Abmessungen: ø 80 mm, h 35 mm
Ausschnitt: ø 68 mm

liefern und betriebsfertig montieren

angebotenes
Fabrikat:

'..........'

Typ: '....................................................'
Menge: 4,000 St

**4.8 Wandanbauleuchte AL02, 16 W, 1.400 lm, LF 830 Einsatz Außenbereich**
Wandanbauleuchte AL02, 16 W, 1.400 lm, LF 830
Einsatz Außenbereich
LED-Wandleuchte, Farbe schwarz (RAL 9005),
pultförmiges Gehäuse, Lichtaustritt nach unten.
Die Wandleuchte bestehend aus lackiertem
Aluminium und Glas welches die LED Lichtquelle
abdeckt. Eingelegte Streuscheibe zur Entblendung
Durch die hohe Schutzart ist die Leuchte
für den Außenbereich geeignet.
Farbe: schwarz / transparent / opal
Breite 28 cm
Höhe 10 cm
Tiefe 9 cm

liefern und betriebsfertig montieren

angebotenes
Fabrikat:

'..........'

Typ: '....................................................'
Menge: 7,000 St

### 5 BLITZSCHUTZ UND ERDUNG

*Hinweis: Blitzschutz-Fangeinrichtungen: Bei den Fangeinrichtungen und Verbindungsleitungen ist das*
Blitzschutz-Fangeinrichtungen:
Bei den Fangeinrichtungen und Verbindungsleitungen ist das notwendige Anschluss-, Verbindungs- und Befestigungsmateial anteilig mit einzukalkulieren.

Das Gebäude (Verwaltungsgebäude) wurde nach VdS 2010 in die Blitzschutzklasse 3 (BSK III) eingeteilt, ein Überspannungsschutz (Innerer Blitzschutz) sowie ein
Potentialausgeleich sind erforderlich.

Anforderungen für BSK III:
Maschenweite <= 15 x 15 m
Abstand Ableitungen <= 15 m
Maximaler Scheitelwert des Blitzstromes MSB = 100 kA
Blitzkugelradius = 45 m

Der Einbau des Fundament- und Ringerders erfolgt zum gößten Teil als vorgezogene Leistung durch das Gewerk Elektro.

**5.1 Fanganlage für Flachdächer, Rundstahl 8 mm nach DIN 48 801,**
Fanganlage für Flachdächer,
Rundstahl 8 mm nach DIN 48 801,
stark feuerverzinkt,
mit Flachdach-Leitungshalter
aus Beton nach DIN 18 501,
Abstand der Halter ca. 1 mtr.,
kompl. mit Anschluss- u. Verbindungsklemmen und Zubehör,
liefern und montieren
Menge: 36,000 m

**5.2 Verbindungsleitung für Flachdächer, Rundstahl 8 mm nach DIN 48 801,**
Verbindungsleitung für Flachdächer,
Rundstahl 8 mm nach DIN 48 801,
stark feuerverzinkt,
mit Flachdach-Leitungshalter
aus Beton nach DIN 18 501,
Abstand der Halter ca. 1 mtr.,
kompl. mit Anschluss- u. Verbindungsklemmen und Zubehör,
liefern und montieren
Menge: 6,000 m

**5.3 Überbrückungsbügel nach DIN EN 50164-1, zum Anschließen und Verbinden**
Überbrückungsbügel
nach DIN EN 50164-1, zum Anschließen und Verbinden
von Metallverkleidungen und Attikablechen, zum Nieten oder Schrauben. Ausführung kurz, mit Mittelbohrung, Aufnahme- und Anschlumöglichkeit für Fangspitze bis 0,5 m.
mit allem Zubehör, liefern und montieren
Menge: 8,000 St

**5.4 Fangspitze Länge/Höhe: 500 mm, kürzbar**
Fangspitze
Länge/Höhe: 500 mm, kürzbar
Durchmesser: 16 mm
Ausführung: einseitig angefast
Werkstoff: Aluminium-Legierung
Oberfläche: unbehandelt
mit Anschluss- / Befestigungsklemme
liefern und montieren
Menge: 6,000 St

**5.5 Fangstange 16 mm rund, Stahl feuerverzinkt,**
Fangstange 16 mm rund,
Stahl feuerverzinkt,
Länge: bis 1000 mm,
mit angeschmiedetem Anschlusslappen,
kompl. mit KS-Verbinder, Stangenhalter,
Betonsockel mit Schutzunterlage
und allem Zubehör,
liefern und montieren
Menge: 1,000 St

**5.6 Universalklemme zur Verbindung von Fang- Verbindungs- und Ableitungen, umsetzbar als T-,**
Universalklemme zur Verbindung von Fang- Verbindungs-
und Ableitungen, umsetzbar als T-, Kreuz-,Parallel-,
Stoß- und Anschlussklemme,in Stahl verzinkt 8-10 mm DM
liefern und montieren als Multiklemme
Menge: 24,000 St

**5.7 Anschlussbauteil zum Anschluss der Attikaabdeckung aus Zinkblech**
Anschlussbauteil zum Anschluss
der Attikaabdeckung aus Zinkblech
an die Fanganlage, Befestigung mit
Blindnieten oder M10 Schrauben,
komplett mit Verbindungsleitung,
Verbindungsmaterial und allem Zubehör
(jedes Attikaabdeckblech ist separat
an die Fanganlage anzuschließen)
liefern und montieren
Menge: 4,000 St

**5.8 Anschlussbauteil zum Verbinden von Metallverkleidungen, Überbrückungsband aus Kupfer,**
Anschlussbauteil zum Verbinden von Metallverkleidungen,
Überbrückungsband aus Kupfer, Länge: 180 mm
hochflexibel, Befestigung mit Blindnieten oder M10 Schrauben,
komplett mit Verbindungsmaterial und allem Zubehör
Menge: 4,000 St

**5.9 Anschlussseil zum Verbinden von Metallverkleidungen, flexibel, schwarz isoliert**
Anschlussseil zum Verbinden von Metallverkleidungen,
flexibel, schwarz isoliert, mit Kabelschuhen zur
Befestigung oder M10 Schrauben, kompl. mit
Verbindungsmaterial und allem Zubehör
Menge: 2,000 St

**5.10 Anschlusseinheit zum Anschluss von Dachrinnen mit Wulsten von 16 - 22 mm, als**
Anschlusseinheit zum Anschluss von Dachrinnen mit
Wulsten von 16 - 22 mm, als Dachrinnenklemme aus
Stahl feuerverzinkt, mit Doppelüberleger für
Leitungsführung längs und quer, kompl. mit allem
Zubehör liefern und montieren
Menge: 2,000 St

**5.11 Anschlussbauteil zum Anschluss von Schneefanggittern, als Schneefangklemme aus Stahl**
Anschlussbauteil zum Anschluss von Schneefanggittern,
als Schneefangklemme aus Stahl feuerverzinkt
kompl. mit allem Zubehör liefern und montieren
Menge: 4,000 St

**5.12 Anschlussbauteil zum Anschluss von Trauf- und Kehlblechen, als Falzklemme aus Stahl**
Anschlussbauteil zum Anschluss von Trauf- und Kehlblechen,
als Falzklemme aus Stahl feuerverzinkt, Doppelüberleger
für Leitungsführung längs und quer, kompl. mit allem Zubehör
liefern und montieren
Menge: 4,000 St

**5.13 Anschlussbauteil zum Anschließen und Verbinden von Metallverkleidungen, Dachaufbauten**
Anschlussbauteil zum Anschließen und Verbinden von
Metallverkleidungen, Dachaufbauten und Kanälen,
als Anschlusslasche aus Kupfer, Befestigung mit 4 Blindnieten, DIN 48 841 L, komplett mit Verbindungsmaterial,
Anschlussklemme und allem Zubehör, liefern und montieren
Menge: 4,000 St

**5.14 Ableitung auf der Wand, isoliert Runddraht 8 mm, stark feuerverzinkt mit PVC-**
Ableitung auf der Wand, isoliert
Runddraht 8 mm, stark feuerverzinkt mit PVC-
Mantel, mit Trenn- und Verbindungsklemmen, Nummernschildern und Zubehör,
Schellenabstand < 1,00 m,
liefern und montieren
Menge: 7,000 m

**5.15 Ableitung auf der Wand, Runddraht 8 mm, stark feuerverzinkt, mit Trenn- und**
Ableitung auf der Wand, Runddraht 8 mm,
stark feuerverzinkt, mit Trenn- und
Verbindungsklemmen, Nummernschildern
und Zubehör, Schellenabstand < 1,00 m,
liefern und montieren
Menge: 2,000 m

**5.16 Ableitung an/hinter Regenablaufrohr, Rundstahl 8 mm nach DIN VDE 0185 Teil 202,**
Ableitung an/hinter Regenablaufrohr, Rundstahl 8 mm
nach DIN VDE 0185 Teil 202, Stahl feuerverzinkt,
kompl. mit Regenrohrschelle mit Sicke, Trenn- und
Verbindungsklemmen, Nummernschildern
und Zubehör, Schellenabstand < 1,00 m,
liefern und montieren
Menge: 7,000 m

*Hinweis: Erdungsanlage*
Erdungsanlage

as Gebäude wurde nach VdS 2010 in die Blitzschutzklasse 3 (BSK III) eingeteilt, ein äußerer Blitschutz und ein Überspannungsschutz (Innerer Blitzschutz) sowie ein
Potentialausgeleich sind erforderlich.

Anforderungen für BSK III:
Maschenweite <= 15 x 15 m
Abstand Ableitungen <= 15 m
Maximaler Scheitelwert des Blitzstromes MSB = 100 kA
Blitzkugelradius = 45 m

Der Einbau des Fundament- und Ringerders erfolgt  als vorgezogene Leistung durch das Gewerk Elektro.

In die Preise der nachfolgend aufgeführten Positionen sind Kleinteile (Verbinder, Klemmen, u.Ä) und Teile zur Befestigung sowie Korrosionsschutz anteilig miteinzukalkulieren, eine besondere Vergütung erfolgt für diese Zubehörteile nicht.

Der Fundamenterder ist als geschlussener Ring zu verlegen und alle 2 m mittels Bewehrungsklemme mit der Armierung zu verbinden, eine allseitige Betondeckung von mind. 5 cm ist zu gewährleisten.
Die Maschengröße beträgt max. 20 x 20 m.

Falls ein erhöhter Erdübergangswiderstand vorhanden ist, ist zusätzlich zum Fundamenterder ein Ringeder erdfühlig unter der Sauberkeitschicht, mit einer Maschenweite von max. 10 x 10 m, aus korrosinsfestem Material NIRO (V4A) zu verlegen.
Auch für alle Anschlussfahnen und Verbindungsklemmen in korrosiongefährteten Bereichen, ist korrosinsfestes Material NIRO (V4A) zu verwenden, Verbindungsstellen  sind zusätzlich mit Korrosionsschutzbinde zu umhüllen.

Fundamenterder und Ringerder sind mindestens an jeder Ableitung miteinander zu verbinden, wie auch alle benachbarten Erdungssysteme untereinander.

Die Ausführung der Erdungsanlage hat nach der aktuellen DIN 18014 zu erfolgen.

**5.17 Fundamenterder Flachbandstahl 30 x 3,5 mm**
Fundamenterder
Flachbandstahl 30 x 3,5 mm
nach DIN VDE 0185 Teil 202,
stahl feuerverzinkt, zn 500
entsprechend DIN 18014 senkrecht in das
Betonfundament (Streifenfundament) einlegen,
gemäß Baufortschritt,
kompl. mit allen Anschluss-, Verbindungs-,
Kreuzklemmen und allem Zubehör,
liefern und montieren
Menge: 36,000 m

**5.18 Fundamenterder Rundstahl 10 mm**
Fundamenterder
Rundstahl 10 mm
nach DIN VDE 0185 Teil 202, Stahl feuerverzinkt,
entsprechend DIN 18014 in das Betonfundament (Streifenfundament) einlegen, gemäß Baufortschritt,
kompl. mit allen Anschluss-, Verbindungs-,
Kreuzklemmen und allem Zubehör,
liefern und montieren
Menge: 4,000 m

**5.19 Verbindungsleitung Rundstahl 10 mm**
Verbindungsleitung
Rundstahl 10 mm
nach DIN VDE 0185 Teil 202,
stahl feuerverzinkt,
Betonfundament / Bodenplatte einlegen,
gemäß Baufortschritt,
kompl. mit allen Anschluss-, Verbindungs-,
Kreuzklemmen und allem Zubehör,
liefern und montieren
Menge: 4,000 m

**5.20 Funktionbspotentialausgleichsleiter Flachbandstahl 30 x 3,5 mm**
Funktionbspotentialausgleichsleiter
Flachbandstahl 30 x 3,5 mm
nach DIN VDE 0185 Teil 202,
stahl feuerverzinkt, zn 500
entsprechend DIN 18014 in Bodenplatte einlegen
gemäß Baufortschritt,
Maschenweite < 20 x 20 m,
incl. Verbindungsklemmen, Verbindung alle 2 m
kompl. mit allen Anschluss-, Verbindungs-,
Kreuzklemmen und allem Zubehör,
liefern und montieren
Menge: 36,000 m

**5.21 Ringerderleitung Bandstahl mit den Maßen 30 x 3,5 mm**
Ringerderleitung
Bandstahl mit den Maßen 30 x 3,5 mm
nicht rostend, Werkstoff-Nr. 1.4571 (V4A),
in Graben gemäß Baufortschritt in ca. 0,5 m
Tiefe und etwa 1 m Abstand zum Gebäude
verlegen,
kompl. mit allen Anschluss-, Verbindungs-,
Kreuzklemmen und allem Zubehör,
liefern und montieren
Menge: 4,000 m

**5.22 Verbindungsleitung Rund-Edelstahl 10 mm, nicht rostend,**
Verbindungsleitung
Rund-Edelstahl 10 mm, nicht rostend,
Werkstoff-Nr. 1.4571 (V4A),
in Graben / unter Kellerfußboden
gemäß Baufortschritt verlegen,
kompl. mit allen Anschluss-, Verbindungs-,
Kreuzklemmen und allem Zubehör,
liefern und montieren
Menge: 4,000 m

**5.23 Erdeinführungsstange zum Verbinden der Ableitung mit**
Erdeinführungsstange
zum Verbinden der Ableitung mit
der Erdungsanlage,
Rund-Edelstahl 16 mm, NIRO (V4A),
Länge: 1500 mm,
kompl. mit Trenn-, Verbindungsklemme,
Korrosionsschutz und allem Zubehör,
liefern und montieren
Menge: 4,000 St

**5.24 Verbindungspunkt Rinerder mit Fundamenterder und Anschussleitung zur Trennstelle**
Verbindungspunkt Rinerder mit Fundamenterder
und Anschussleitung zur Trennstelle herstellen
kompl. mit Verbindungsklemmen,
Korrosionsschutz und allem Zubehör,
liefern und montieren
Menge: 4,000 St

**5.25 UF-Trennstellenkästen Ausführung GG für Unterflurmontage**
UF-Trennstellenkästen Ausführung GG
für Unterflurmontage
mit eingebauter, gut zugänglicher Trennstelle
(mit einem Schlüssel lösbar),
inklusive Anschluss für die Ableitung
und die Erdleitung,
unten offen (ohne Boden)
Werkstoff: GG
Abmessung: 300 x 220 x 120 mm
Werkstoff Trennstelle: NIRO
Liefern und montieren
Menge: 4,000 St

**5.26 Kennzeichnungsschild für Trennklemme**
Kennzeichnungsschild
für Trennklemme
liefern und montieren
Menge: 4,000 St

**5.27 Anschlussfahnen bis 2,5 mtr. des bauseits verlegten Fundamenterders bis zur**
Anschlussfahnen bis 2,5 mtr. des bauseits
verlegten Fundamenterders bis zur
Potentialausgleichsschiene verlegen,
Anschluss u. Beistellen der notwendigen
Bandstahlhalter
Menge: 1,000 St

*Hinweis: Erdung / Potentialausgleich*
Erdung / Potentialausgleich

Die Einbeziehung aller metallenen Leitungsführungs- und Tragsysteme
in Erdung und Potentialausgleich ist bei den entsprechenden Positionen
der Leitungsführungs- und Tragsysteme mit einzukalkulieren.

**5.28 Potentialausgleichsschiene für Hausanschlüsse bis 160 A, nach VDE 0618, Teil 1,**
Potentialausgleichsschiene für Hausanschlüsse
bis 160 A, nach VDE 0618, Teil 1, Abdeckplatte
aus schlagfestem Kunststoff vernickelte Kontaktleiste
für den Anschluss von:
1 Bandstahl bis 30 mm breit
1 Rundstahl bis 10 mm Durchmesser
7 Cu-Leiter bis 16 qmm
komplett montieren und anschließen.
Menge: 1,000 St

**5.29 Potentialausgleichsschiene, für mind. 10 Rundleiter und 1Flachbandanschluss,**
Potentialausgleichsschiene,
für mind. 10 Rundleiter und 1Flachbandanschluss,
Grundplatte verzinkt,
einschl. Bezeichnungsschild
anschlussfertig liefern und betriebsfertig montieren
Menge: 1,000 St

**5.30 Anschlussschellensatz nach VDE-Richtlinien für Potentialausgleich im Bad / Dusch**
Anschlussschellensatz nach VDE-Richtlinien
für Potentialausgleich im Bad / Dusche,
(Anschluss des Wasser- und des Heizungsnetzes an PA).
Menge: 2,000 St

**5.31 Erdungsschellen nach VDE-Richtlinien als Bandschelle bis 1 Zoll,**
Erdungsschellen nach VDE-Richtlinien
als Bandschelle bis 1 Zoll,
zum Anschluss von Rundleitern d= 8-10 mm,
Schellenkörper Stahl, Spannband und
Schrauben V2A, nichtrostend
liefern und montieren.
Menge: 4,000 St

**5.32 Erdungsschellen nach VDE-Richtlinien als Bandschelle bis 2 Zoll,**
Erdungsschellen nach VDE-Richtlinien
als Bandschelle bis 2 Zoll,
zum Anschluss von Rundleitern d= 8-10 mm,
Schellenkörper Stahl, Spannband und
Schrauben V2A, nichtrostend
liefern und montieren.
Menge: 2,000 St

**5.33 Erdungsschellen nach VDE-Richtlinien als Bandschelle bis 4 Zoll,**
Erdungsschellen nach VDE-Richtlinien
als Bandschelle bis 4 Zoll,
zum Anschluss von Rundleitern d= 8-10 mm,
Schellenkörper Stahl, Spannband und
Schrauben V2A, nichtrostend
liefern und montieren.
Menge: 1,000 St

**5.34 Kunststoff-Aderleitung H07V-U 25, Cu-Zahl 240,Verlegung a.P. im**
Kunststoff-Aderleitung H07V-U 25,
Cu-Zahl 240,Verlegung a.P. im
Installationskanal oder Kupa-Rohr
Menge: 4,000 m

**5.35 Kunststoff-Aderleitung H07V-U 16, Cu-Zahl 154,Verlegung a.P. im**
Kunststoff-Aderleitung H07V-U 16,
Cu-Zahl 154,Verlegung a.P. im
Installationskanal oder Kupa-Rohr
Menge: 4,000 m

**5.36 Kunststoff-Aderleitung H07V-U 6, Cu-Zahl 58,Verlegung a.P. im**
Kunststoff-Aderleitung H07V-U 6,
Cu-Zahl 58,Verlegung a.P. im
Installationskanal oder Kupa-Rohr
Menge: 2,000 m

**5.37 Kunststoff-Aderleitung H07V-U 6, Cu-Zahl 58, Verlegung unter Putz,**
Kunststoff-Aderleitung H07V-U 6,
Cu-Zahl 58, Verlegung unter Putz,
einschließlich Herstellen der
Mauerschlitze
Menge: 10,000 m

**5.38 Kunststoff-Aderleitung H07V-U 4, Cu-Zahl 38,Verlegung a.P. im**
Kunststoff-Aderleitung H07V-U 4,
Cu-Zahl 38,Verlegung a.P. im
Installationskanal oder Kupa-Rohr
Menge: 2,000 m

**5.39 Kunststoff-Aderleitung H07V-U 4, Cu-Zahl 38, Verlegung unter Putz,**
Kunststoff-Aderleitung H07V-U 4,
Cu-Zahl 38, Verlegung unter Putz,
einschließlich Herstellen der
Mauerschlitze
Menge: 10,000 m

*Hinweis: Überspannungsschutz*

**5.40 Kombinierte Blitzstrom- und Überspannungsableiterkombination, gem. Typ 1+2 / Class I+II**
Kombinierte Blitzstrom- und Überspannungsableiterkombination, gem. Typ 1+2 / Class I+II / B+C-Ableiter.
Ableiter koordiniert nach dem AEC-Prinzip, für 3-phasige Stromversorgungsnetze mit getrennt verlegtem PE und N
(L1, L2, L3, PE, N). Nach  EN 61643-11.

Technische Daten:
Schutzart IP20
Montageart Hut-Schiene 35 mm
Bauform Tragschienenmodul
Polzahl  4
Meldung Überspannungsschutz defekt: optisch und Fernmeldekontakt
Wirkungsrichtung 3L-N & N-PE
Breite  142,80 mm
Höhe  70,00 mm
Länge  95,80 mm
Teilungseinheit 8 TE
Schutzschaltung:
IEC Prüfklasse I + II
EN Type T1 + T2
Blitzschutzklasse I /100 kA (TT, TN-C-S)
Nennspannung UN  240 V AC (230/400 V AC ... 240/415 V AC)
415 V AC (L-L)
Ableiter-Bemessungsspannung UC (L-N) 350 V AC
Ableiter-Bemessungsspannung UC (N-PE) 350 V AC
Nennfrequenz fN 50 Hz
Nennlaststrom IL  125 A (≤ 55 °C)
Ableitstrom nach PE bei UC ≤ 5 µA (Schutzleiterstrom IPE)
Leistungsaufnahme ohne Last Pc ≤ 3,5 mW
Nennableitstoßstrom In (8/20)µs (L-N) 25 kA
Nennableitstoßstrom In (8/20)µs (N-PE) 100 kA
Blitzprüfstrom (10/350)µs, Ladung 50 As
Blitzprüfstrom (10/350)µs, spezifische Energie 2,50 MJ/Ω
Blitzprüfstrom (10/350)µs, Stromscheitelwert Iimp 100 kA (L-N)
Blitzprüfstrom (10/350)µs, Ladung 50 As
Blitzprüfstrom (10/350)µs, spezifische Energie 2,50 MJ/Ω
Blitzprüfstrom (10/350)µs, Stromscheitelwert Iimp 100 kA (N-PE)
Ansprechstoßspannung bei 6 kV (1,2/50)µs (N-PE) ≤ 1,5 kV
Schutzpegel UP (L-N) ≤ 1,5 kV
Schutzpegel UP (N-PE) ≤ 1,5 kV
Ansprechzeit (L-N)  ≤ 25 ns
Ansprechzeit (L-PE) ≤ 100 ns
Ansprechzeit (N-PE) ≤ 100 ns
Erforderliche Vorsicherung maximal bei Stichleitungsverdrahtung 315 A (gL/gG)
Erforderliche Vorsicherung maximal bei V-Durchgangsverdrahtung 125 A (gL/gG)
Empfohlene Vorsicherung maximal 160 A (gL/gG, 125 A bei serieller Durchverdrahtung)
Kurzschlussfestigkeit ICC bei maximaler Vorsicherung (effektiv) 25 kA
Kurzschluss-Strom selbstlöschend 100 A (effektiv (N-PE))
Folgestromlöschfähigkeit If 100 A (350 V)
Folgestromlöschfähigkeit If (L-N) 25 kA (264 V AC)
3 kA (350 V AC)
Folgestromlöschfähigkeit If (N-PE) 100 A

Liefern, montieren und betriebsfertig
anschließen.
Menge: 1,000 St

**5.41 Überspannungs-Ableiter (1polig) zum Schutz von NiederspannungsVerbraucheranlagen**
Überspannungs-Ableiter (1polig)
zum Schutz von NiederspannungsVerbraucheranlagen vor Überspannungen, Schutzgerät zum Einsatz in Niederspannungsverteilungen, leistungsfähiger Zinkoxidvaristor mit zweifacher Überwachungs- und Abtrenneinrichtung "Thermo-Dynamik-Control",
Ableiter der Anforderungsklasse C nach E DIN VDE 0675-6: 1989-11 und 0675-6/A1: 1996-03,
Defektanzeige durch rote Markierung im Sichtfenster,
Multifunktions-Anschlussklemme für Leiter und Kammschiene,
max. Betriebsspannung:  275 V AC / 50 Hz
Nennableitstoßstrom:  15 kA (8/20)
Grenzableitstoßstrom:  40 kA (8/20)
Schutzpegel
bei  5 kA (8/20):  < 1,0 kV
bei 15 kA (8/20):  < 1,5 kV
Ansprechzeit:  <  25 ns
Vorsicherung:  125 A gL/gG
(nur erforderlich, wenn Netzsicherung größer 125 A),
Montage auf Hutprofilschiene 35 mm nach EN 50022,
liefern und betriebsfertig montieren.
Menge: 8,000 St

**5.42 Überspannungs-Schutzgerät (2polig) zum Schutz von Steuerungen und Anlagen, Einsa**
Überspannungs-Schutzgerät (2polig)
zum Schutz von Steuerungen und Anlagen, Einsatz in Niederspannungsverteilungen, leistungsfähige Zinkoxidvaristoren und gasgefüllten Ableitern,
Ableiter der Anforderungsklasse D nach
E DIN VDE 0675-6: 1989-11 und 0675-6/A1: 1996-03,
optische Betriebs-/Defektanzeige durch grüne/rote Glimmlampenanzeige, potentialfreier Fernmeldekontakt,
Durchgangsverdrahtung,
max. Betriebsspan.:  255 V DC+AC/50 Hz
Nennableitstoßstrom:  5 kA (8/20)
Schutzpegel L/N:  < 1,25 kV
Ansprechzeit:  <  25 ns
Vorsicherung:  16 A gL/gG
Montage auf Hutprofilschiene 35 mm nach EN 50022,
liefern und betriebsfertig montieren.
Menge: 1,000 St

### 6 SCHWACHSTROMTECHNIK

*Hinweis: Telefonanlage*
Telefonanlage

Die TK-Anlage und Telefone werden durch den EB IT beigestellt und angeschlossen.

**6.1 UP-Universalanschlusseinheit 1 x RJ 45, 1 x 8-polig**
UP-Universalanschlusseinheit
1 x RJ 45, 1 x 8-polig
einschließlich UP- / Hohlwanddose,
Zentralplatte, Abdeckung und Rahmen,
passend  zum verwendeten Schalterprogramm.
Liefern, montieren und betriebsfertig
anschließen.
Menge: 1,000 St

**6.2 UP-TAE-Anschlusseinheit, NFN einschließlich UP- / Hohlwanddose,**
UP-TAE-Anschlusseinheit, NFN
einschließlich UP- / Hohlwanddose,
Zentralplatte, Abdeckung und Rahmen,
passend  zum verwendeten Schalterprogramm.
Liefern, montieren und betriebsfertig
anschließen.
Menge: 1,000 St

*Hinweis: Datennetz:*
Datennetz:

Anforderungen Telekommunikations- und Datennetze:

Im Rahmen der Leitungsnetzerrichtung soll eine zukunftssichere
und leistungsfähige Infrastruktur für die Informations- und
Kommunikationstechnik für einen Zeithorizont von bis zu 10
Jahren mit den entsprechenden Leistungsreserven geschaffen
werden.
Daher sind strukturierte Leitungsnetze der Übertragungsklasse
EA bis 500 MHz gemäß ISO/ IEC 11801 Ed.3:2017 zu errichten.

Die Linkmessung erfolgt dabei nach der Norm für Link Class
EA bis 500 MHz gemäß EN 50173 - 1: 2018-10.
Der Nachweis der Linkgüte muss auf allen vier Paaren erfolgen.
Das Datennetz ist so auszulegen, dass neben den bekannten
Anwendungen Fast Ethernet, analoge und digitale Telefonie
auch Ethernet-Anwendungen wie 1000BaseT, 1000BaseTX, 1000BaseTX2
und 10GBase-T sowie ATM LAN 1200 Mbit/s sicher betrieben werden
können.

Das verwendete Datenkabel muss für die Übertragung von Signalen
bis zu 1500 MHz ausgelegt sein.

Um die Konzeptionen und Bestimmungen der DIN VDE 0100-er, 0185-er
und 0800-er Reihe sowie der Gesetzgebung hinsichtlich der
Elektromagnetischen Verträglichkeit einzuhalten, wird Wert auf die
Errichtung eines vollständig geschirmten Leitungsnetzes gelegt.
Das bedeutet, dass die Kabelschirme beidseitig aufgelegt werden
müssen.

**6.3 UP-Datendose, 2 x RJ-45, Cat.6A mit selbstschließenden Staubschutzschiebern**
UP-Datendose, 2 x RJ-45, Cat.6A
mit selbstschließenden Staubschutzschiebern
und Beschriftungsfeld
einschließlich Zentralplatte, Abdeckung und Rahmen,
passend  zum verwendeten Schalterprogramm.
Cat-6A für Komponenten, Class EA
für Channel, nach ISO/IEC 11801
Liefern, montieren und betriebsfertig
anschließen, messen.
Menge: 1,000 St

*Hinweis: Behindertenruf*

**6.4 Ruf-Kompaktset für Behinderten-WC bestehend aus:**
Ruf-Kompaktset für Behinderten-WC
bestehend aus:
- 1 Zug-Taster mit LED-Beruhigungslampe - rot - und
  2 m Perlonschnur, inkl. Abdeckplatte, Abdeckplattenrahmen und UP-Schalterdose,
- 1 Ruf- / Abstell-Taster mit roter Ruf-, grüner Abstelltaste
  und LED-Erinnerungslampe - grün -, inkl. Abdeckplatte,
  Abdeckplattenrahmen und UP-Schalterdose,
- 1 Dienstzimmer-Anzeigeeinheit mit LED-Kontrollampe
  - rot -, Schallgeber und Taste mit Quittierfunktion;
  inkl. Abdeckplatte, Abdeckplattenrahmen und UP-
  Schalterdose.
Farbe aller Abdeckplatten und -rahmen: verkehrsweiß
RAL 9016.
- 1 Elektronikmodul mit integrierter Zimmer-Signal-
  Leuchte, Kolbenlampen und Anlagenelektronik;
  inkl. Anschlußträger und UP-Kombidose,
  Farbe Kunststoffsockel: RAL 7040 mit weißer Leuchtschale.
- 1 Einphasen-Sicherheitsnetzgerät mit Sicherung für
  Niederspannungsversorgung der Anlage:
  Eingangsspannung AC 230 V +6/-10 %,
  Ausgangsspannung DC 24 V.
- Rufweiterleitung über potentialfreien Kontakt
liefern und betriebsfertig montieren.
Menge: 1,000 St

**6.5 Abgesetztes Elektronikmodul IP54 kombiniert mit Zimmer-Signal-Leuchte,**
Abgesetztes Elektronikmodul IP54
kombiniert mit Zimmer-Signal-Leuchte,
akustische und optische Signalisierung
an ständig besetzter Stelle
inkl. Anschlußträger und UP-Kombidose,
liefern und betriebsfertig montieren.
Menge: 1,000 St

**6.6 Anschluß eines im WC-Element integrierten Ruf-Taster an das Rufset,**
Anschluß eines im WC-Element
integrierten Ruf-Taster an das Rufset,
einschl. Anschlußmaterial
Menge: 1,000 St

**6.7 Einweisung und Übergabe der Lichtrufanlage an den Betreiber/Benutzer an Hand der**
Einweisung und Übergabe der Lichtrufanlage
an den Betreiber/Benutzer an Hand der
dazugehörigen Dokumentation und Geräte
Menge: 1,000 psch

*Hinweis: Kabel und Leitungen*

**6.8 J-H(St)H 10 x 2 x 0,8 Bd Fernmeldeleitung halogenfrei**
J-H(St)H 10 x 2 x 0,8 Bd
Fernmeldeleitung halogenfrei
verbessertes Verhalten im Brandfall,
liefern und montieren durch Einziehen
in Rohre / Kanäle oder Befestigung in
Zwischendecken und -Wänden oder
an Steigeleitern,
sowie betriebsfertigen beidseitigen
Anschließen / Auflegen
Menge: 4,000 m

**6.9 J-H(St)H 8 x 2 x 0,8 Bd Fernmeldeleitung halogenfrei**
J-H(St)H 8 x 2 x 0,8 Bd
Fernmeldeleitung halogenfrei
verbessertes Verhalten im Brandfall,
liefern und montieren durch Einziehen
in Rohre / Kanäle oder Befestigung in
Zwischendecken und -Wänden oder
an Steigeleitern,
sowie betriebsfertigen beidseitigen
Anschließen / Auflegen
Menge: 4,000 m

**6.10 J-H(St)H 4 x 2 x 0,8 Bd Fernmeldeleitung halogenfrei**
J-H(St)H 4 x 2 x 0,8 Bd
Fernmeldeleitung halogenfrei
verbessertes Verhalten im Brandfall,
liefern und montieren durch Einziehen
in Rohre / Kanäle oder Befestigung in
Zwischendecken und -Wänden oder
an Steigeleitern,
sowie betriebsfertigen beidseitigen
Anschließen / Auflegen
Menge: 10,000 m

**6.11 J-H(St)H 2 x 2 x 0,8 Bd Fernmeldeleitung halogenfrei**
J-H(St)H 2 x 2 x 0,8 Bd
Fernmeldeleitung halogenfrei
verbessertes Verhalten im Brandfall,
liefern und montieren durch Einziehen
in Rohre / Kanäle oder Befestigung in
Zwischendecken und -Wänden oder
an Steigeleitern,
sowie betriebsfertigen beidseitigen
Anschließen / Auflegen
Menge: 10,000 m

**6.12 J-H(St)H 4 x 2 x 0,6 Bd Fernmeldeleitung halogenfrei**
J-H(St)H 4 x 2 x 0,6 Bd
Fernmeldeleitung halogenfrei
verbessertes Verhalten im Brandfall,
liefern und montieren durch Einziehen
in Rohre / Kanäle oder Befestigung in
Zwischendecken und -Wänden oder
an Steigeleitern,
sowie betriebsfertigen beidseitigen
Anschließen / Auflegen
Menge: 5,000 m

**6.13 J-H(St)H 2 x 2 x 0,6 Bd Fernmeldeleitung halogenfrei**
J-H(St)H 2 x 2 x 0,6 Bd
Fernmeldeleitung halogenfrei
verbessertes Verhalten im Brandfall,
liefern und montieren durch Einziehen
in Rohre / Kanäle oder Befestigung in
Zwischendecken und -Wänden oder
an Steigeleitern,
sowie betriebsfertigen beidseitigen
Anschließen / Auflegen
Menge: 5,000 m

**6.14 Twisted Pair Kabel Kategorie 7, Installationskabel als Datenkabel für**
Twisted Pair Kabel Kategorie 7,
Installationskabel als Datenkabel für
strukturiertes Leitungsnetz Cat.7,
S/FTP, 4x2xAWG23, 1500 MHz
verbessertes Verhalten im Brandfall,
liefern und montieren durch Einziehen
in Rohre / Kanäle oder Befestigung in
Zwischendecken und -Wänden oder
an Stegeleitern,
sowie betriebsfertigen beidseitigen
Anschließen / Auflegen
Menge: 10,000 m

**6.15 Leerrohr EN 16 Verlegung unter Putz**
Leerrohr EN 16
Verlegung unter Putz
einschließlich Mauerschlitz
Menge: 10,000 m

**6.16 Leerrohr EN 20 Verlegung unter Putz**
Leerrohr EN 20
Verlegung unter Putz
einschließlich Mauerschlitz
Menge: 25,000 m

**6.17 Leerrohr EN 25 Verlegung unter Putz**
Leerrohr EN 25
Verlegung unter Putz
einschließlich Mauerschlitz
Menge: 10,000 m

### 7 BAULEISTUNGEN UND SONSTIGES

*Hinweis: Bauleistungen: Bohrungen und Öffnungen für Einzelleitungsdurchführungen bis d = 32 mm, in*
Bauleistungen:
Bohrungen und Öffnungen für Einzelleitungsdurchführungen bis d = 32 mm, in allen Wänden und Decken (auch aus Beton / Stahlbeton) sind in den EP der Kabel und Leitungen mit einzukalkulieren, wie auch der nachträgliche fachgerechte Verschluss aller Kabel- und Leitungsdurchführungen.

Wand- und Deckendurchführungen Elt, an welche brand- oder
schallschutztechnische Anforderungen bestehen, sind vom
Elt-Unternehmer eigenverantwortlich fachgerecht zu schließen.

Für Brandschutzdurchführungen sind zugelassene Systeme
zu verwenden. Dem Bauherrn ist eine Übereinstimmungserklärung
über die fachgerechte Ausführung zu übergeben.

Wand- und Deckendurchführungen Elt, an welche keine brandoder schallschutztechnische Anforderungen bestehen, sind mit Mineralwolle auszustopfen und / oder mit Mörtel zu verschliessen, was in die EP mit einzukalkulieren ist.

In den Positionen sind die Kosten für Arbeits- und Materialaufwand, sowie Materialverschleiß und die Entsorgung
der entstehenden Abfälle einzukalkulieren.

**7.1 Wand- oder Deckendurchbruch 100 x 50 mm in Mauerwerk oder Stahlbeton bis 20 cm**
Wand- oder Deckendurchbruch 100 x 50 mm
in Mauerwerk  oder Stahlbeton bis 20 cm erstellen
und Schutt beseitigen
nach Verlegung fachgerecht verschließen
Menge: 1,000 St

**7.2 Wand- oder Deckendurchbruch 100 x 50 mm in Mauerwerk oder Stahlbeton bis 12 cm**
Wand- oder Deckendurchbruch 100 x 50 mm
in Mauerwerk  oder Stahlbeton bis 12 cm erstellen
und Schutt beseitigen
nach Verlegung fachgerecht verschließen
Menge: 2,000 St

**7.3 Kernbohrung D = 50 mm in Mauerwerk oder Beton bis 40 cm erstellen**
Kernbohrung D = 50 mm
in Mauerwerk oder Beton bis 40 cm erstellen
und Schutt beseitigen
nach Verlegung fachgerecht verschließen
Menge: 3,000 St

**7.4 Kernbohrung D = 75 mm in Mauerwerk oder Beton bis 40 cm erstellen**
Kernbohrung D = 75 mm
in Mauerwerk oder Beton bis 40 cm erstellen
und Schutt beseitigen
nach Verlegung fachgerecht verschließen
Menge: 4,000 St

*Hinweis: Brandschutzmaßnahmen: Kabelabschottung Die nachfolgenden Kabelabschottungen müssen*
Brandschutzmaßnahmen: Kabelabschottung
Die nachfolgenden Kabelabschottungen müssen einsetzbar
sein, in Massivdecken, Massivwänden und leichten Trennwänden
und müssen für alle Kabel- und Leitungstypen einschließlich
Lichtwellenleiter zugelassen sein.
Eine leichte Nachinstallation von Kabeln ist zu gewährleisten.
Jedes Schott muss über eine bauaufsichtliche Zulassung verfügen
und mit einem Kennzeichnungsschild versehen werden.
Es ist eine Bescheinigung der ausführenden Firma über den
fachgerechten und zulassungskonformen Einbau vorzulegen
(Übereinstimmungserklärung).

**7.5 Herstellen von Wand- und Deckenabschottungen der Feuerwiderstandsklasse S 90 nach DIN**
Herstellen von Wand- und Deckenabschottungen
der Feuerwiderstandsklasse S 90 nach DIN 4102, Teil 9.
Öffnungsgröße: bis 0,005 m²
Menge: 1,000 St

**7.6 Herstellen von Wand- und Deckenabschottungen der Feuerwiderstandsklasse S 90 nach DIN**
Herstellen von Wand- und Deckenabschottungen
der Feuerwiderstandsklasse S 90 nach DIN 4102, Teil 9.
Öffnungsgröße: 0,005 m² bis 0,01 m²
Menge: 1,000 St

*Hinweis: Anschlussarbeiten*

**7.7 Anschließen von Kabel und Leitungen an beigestellten Betriebsmitteln,**
Anschließen von Kabel und Leitungen
an beigestellten Betriebsmitteln,
Querschnitt bis 5x2,5mm2,
einschl. der erforderlichen Kabelschuhe
Menge: 5,000 St

**7.8 Anschließen von Kabel und Leitungen an beigestellten Betriebsmitteln,**
Anschließen von Kabel und Leitungen
an beigestellten Betriebsmitteln,
Querschnitt bis 5x1,5mm2,
einschl. der erforderlichen Kabelschuhe
Menge: 3,000 St

**7.9 Anschließen von Kabel und Leitungen an beigestellten Betriebsmitteln,**
Anschließen von Kabel und Leitungen
an beigestellten Betriebsmitteln,
Querschnitt bis 3x2,5mm2,
einschl. der erforderlichen Kabelschuhe
Menge: 5,000 St

**7.10 Anschließen von Kabel und Leitungen an beigestellten Betriebsmitteln,**
Anschließen von Kabel und Leitungen
an beigestellten Betriebsmitteln,
Querschnitt bis 3x1,5mm2,
einschl. der erforderlichen Kabelschuhe
Menge: 5,000 St

**7.11 Anschließen von Kabel und Leitungen an beigestellten Betriebsmitteln,**
Anschließen von Kabel und Leitungen
an beigestellten Betriebsmitteln,
Querschnitt bis 2x0,75mm2,
einschl. der erforderlichen Kabelschuhe
Menge: 4,000 St

**7.12 Anschließen Fußbodenheizung 230 V Anschließen der bauseitig verlegten**
Anschließen Fußbodenheizung 230 V
Anschließen der bauseitig verlegten
Heizmatte und des bauseitig verlegten
Fußbodentemperaturfühlers am
beigestellten Fußbodentemperaturregler
und Montage FBT-Regler in UP-Dose
Menge: 6,000 St

**7.13 Anschließen Ventilator 230 V Anschließen bauseitig montierter**
Anschließen Ventilator 230 V
Anschließen bauseitig montierter
Ventilatoren 230 V / 1,2 A
Menge: 6,000 St

**7.14 Anschließen Durchlauferhtzer 230 V Anschließen bauseitig montierter**
Anschließen Durchlauferhtzer 230 V
Anschließen bauseitig montierter
Durchlauferhtzer 230 V /  3,5 kW
Menge: 2,000 St

**7.15 Anschließen Durchlauferhtzer 400 V Anschließen bauseitig montierter**
Anschließen Durchlauferhtzer 400 V
Anschließen bauseitig montierter
Durchlauferhtzer 400 V /  11 kW
Menge: 1,000 St

**7.16 Verlängerung beschädigter oder zu kurzer Kabel oder Leitungen bis max. 5-adrig,**
Verlängerung beschädigter oder zu kurzer Kabel
oder Leitungen bis max. 5-adrig, bis 2,5 mm2,
einschließlich Material- und Arbeitsaufwand für
das Verpressen der Aluminium- oder Kupferleiter
auf neue Kupferleiter mittels CU-CU / AL-CU
-Pressverbinder, einschließlich der notwendigen
Vorbereitungsarbeiten und erforderlichen Materialien
zur Isolierung (Schrumpfschlauch), einschließlich
aller erforderlichen Schlitz-, und Stemmarbeiten.
Menge: 2,000 St

*Hinweis: Baustromversorgung*
Baustromversorgung

Nach DIN VDE 0100-704, Errichten von Niederspannungsanlagen, Anforderungen für Betriebsstätten, Räume und Anlagen besonderer Art - Baustellen - sowie nach den technischen Anschlussbedingungen TAB, muss für Baustellen ein besonderer Speisepunkt geschaffen werden.

Für die Bauhauptleistungen wird vom Gewerk Baustrom ein bedarfsgerechter
Baustromanschluss beantragt und eine Baustromverteilung bis zum Abschluss der Bauhauptleistungen und wesentlichen Innenausbauleistungen der beteiligten Gewerke betrieben.

Für den Zeitraum zwischen Abbau vorgenannter Baustromversorgung und Inbetriebnahme der neuen Elektroanlage nach Fertigstellung und Prüfung,
wird über das Gewerk Elektro eine kleine Baustromanlage gestellt und betrieben.

Diese gezählte Baustromanlage (BSA) bis 22 kW ist nur noch zur Versorgung der Baustellenbeleuchtung und zum Betrieb von Elektrowerkzeugen der am Bau tätigen Gewerke gedacht und verfügt über 6 x Schutzkontaktsteckdosen 230 V / 16 A, 2 x CEE-Steckdosen 400 V / 16 A und 1 x CEE-Steckdose 400 V / 32 A.
Es dürfen daran nur Geräte mit Anlaufströmen kleiner 30 A betrieben werden.

Sollte die neue Zählerhauptverteilung noch nicht soweit fertiggestellt sein, dass die
vorgenannte Baustromanlage darüber betrieben werden kann, ist vom Gewerk Elektro beim EVU ein Baustrom-Zähler zu beantragen.

Entsprechend der Unfallverhütungsvorschrift BGV-A3 ist das Gewerk Elektro auch für den störungsfreien Betrieb dieser Baustromversorgung verantwortlich und für die Durchführung der notwendigen Instandhaltungsarbeiten und der notwendigen Prüfungen.

**7.17 Bereitstellung eines: Baustrom-Endverteilerschrank, 22 kVA**
Bereitstellung eines:
Baustrom-Endverteilerschrank, 22 kVA
nach EN 60439-4 bzw. DIN VDE 0660 Teil 501,
Ausgabe Mai 2000 sowie nach DIN/VDE 100, Teil 704,
 Ausgabe Mai 2001 (230/400 V - 50 Hz,
Kurzschlussfestigkeit ID 6 kA) gefertigt,
Gehäuse aus verzinktem Stahlblech mit
Tragegriffen, verschließbar mittels Vorhängeschloss
(bauseits), Lackierung RAL 2004 orange,
Fußgestelle feuerverzinkt, Schutzart IP 43.
Bestückung:
1 CEE-Gerätestecker mit Phasenwender 5/32 A, 400 V
  (auch für Direktanschluss an Kabel geeignet)
1 Zähler, 3 AC, 63 A, beglaubigt
1 Fi-Schalter (RCD) 40/4/0,03 A
1 CEE-Steckdose 5/32 A, 400 V
2 CEE-Steckdose 5/16 A, 400 V
6 Schukosteckdosen 3/16 A, 230 V
liefern und betriebsfertig montieren
und in Betrieb nehmen.
Menge: 1,000 St

**7.18 Monatspauschale für Betrieb, Wartung und Kleinreparaturen an der vorgenannten**
Monatspauschale für Betrieb, Wartung
und Kleinreparaturen an der  vorgenannten Baustromversorgung, Einschließlich monatlicher
Prüfung der  FI-Schutzschaltung mit einem
geeigneten  Messgerät.
Sie muss an jeder Steckvorrichtung
eines jeden Verteilers durchgeführt werden.
Zusätzlich sind dabei die  Verteiler auf äußerlich
sichtbare Fehler zu prüfen und diese sofort zu
beseitigen.

Wiederholungsprüfung gemäß Prüffrist.
Diese Prüfung durch die Elektrofachkraft
umfasst mindestens folgende Punkte:
- Äußere und innere Sichtprüfung.
- Funktionsprüfung der Schaltgeräte
- Isolationsprüfung.
- Prüfung der FI-Schutzschaltung.
Menge: 12,000 St

**7.19 Baustromkabel 4 x 10 mm² Cu als flexible Leitung, gummi- oder**
Baustromkabel 4 x 10 mm² Cu
als flexible Leitung, gummi- oder
kunststoffisoliert, nach VDE 0282,
Teile 4, 10, oder 14 oder mindestens
gleichwertige Bauarten.
in Teillängen liefern und verlegen
einschließlich Auflegen auf Verteiler
Menge: 20,000 m

**7.20 Demontage und Abtransport der kompletten Baustromverteilung und des gesamten**
Demontage und Abtransport der kompletten
Baustromverteilung und des gesamten
Kabel- und Leitungsmaterials nach Abschluss
der Baumaßnahme.
Menge: 1,000 psch

**7.21 Beantragung Zähler und Baustromanschluss beim EVU als zeitlich befristeter Anschluss an**
Beantragung Zähler und Baustromanschluss beim EVU als zeitlich befristeter Anschluss an das Niederspannungsnetz für vorübergehend angeschlossene Anlagen für die Realisierung von Bauvorhaben.
Menge: 1,000 St

**7.22 Monatliche Prüfung Baustromversorgung und Ablesen Stromzähler an Baustromverteiler**
Monatliche Prüfung Baustromversorgung
und Ablesen Stromzähler an Baustromverteiler
Dokumentieren der Prüfergebnisse, Zählerstände
und angeschlossenen Stromnutzer,
Dokumentation an AG übergeben, monatlich.
Abrechnung nach Anzahl Monaten.
Menge: 12,000 Mt

**7.23 Mobile Anbauleuchte als Feuchtraumleuchte,Schutzart IP 65, robustes Leuchtengehäuse**
Mobile Anbauleuchte als Feuchtraumleuchte,Schutzart IP 65,
robustes Leuchtengehäuse undAbdeckwanne aus Kunststoff
(Polycarbonat),LED 1 x 25 W / 3200 lm, mit Montageplatte
zurflexiblen Befestigung am Baukörper und Abzweigdose für
Durchgangsverkabelung,
Leihweise liefern, montieren und betriebsfertiganschließen.
Nach Installation der endgültigen Beleuchtung rückbauen.
(Verweildauer auf der Baustelle ca. 18 Monate)
Menge: 5,000 St

**7.24 Baustromkabel 3 x 1,5 mm² Cu als flexible Leitung, gummi- oder**
Baustromkabel 3 x 1,5 mm² Cu
als flexible Leitung, gummi- oder
kunststoffisoliert, nach VDE 0282,
Teile 4, 10, oder 14 oder mindestens
gleichwertige Bauarten.
in Teillängen liefern und verlegen
einschließlich Auflegen auf Verteiler
oder Anschließen an Betriebsmittel
Menge: 50,000 m

**7.25 Kleinverteiler Baustellenbeleuchtung IP54 230 V / 2300 W**
Kleinverteiler Baustellenbeleuchtung IP54
230 V / 2300 W
für 3 Abgangskreise
1 x Haupschalter
3 x Schalter Abgangskreise
1 x FI-Schutzschalter 25 A, 30 mA
3 x Absicherung 1-polig, 6 A
liefern und betriebsfertig montieren
Vorhaltezeit: ca. 12 Monate
danach demontieren und entfernen
Menge: 1,000 St

*Hinweis: Sonstiges*

**7.26 Anfertigung der Werkstattplanung (Werk- und Montageplanung) gemäß**
Anfertigung der Werkstattplanung
(Werk- und Montageplanung) gemäß
ZTV und VOB/B für alle Ausführungen laut
Leistungsbeschreibung, einschließlich
der anfallenden Prüfläufe.
Hierzu zählen auch die vermassten Pläne für
bauseitige Aussparungen und Betoneinlegearbeiten.
Menge: 1,000 psch

**7.27 Revisionsunterlagen / Projektabwicklung / Koordination**
Revisionsunterlagen / Projektabwicklung / Koordination

- Festlegung von Terminplänen in Abstimmung mit den Firmen  der beteiligten Gewerke
- Aufnahme des Bestandes an Installationen und Anlagen
- Klärung von Schnittstellen zu anderen Gewerken
- Durchführung der Koordinierung mit den anderen Gewerken
- Abstimmung und Festlegung von Art und Umfang von  Vorleistungen
- Abstimmung und Festlegung von Einbauorten für Geber,  Fühler und Sensoren
- Teilnahme an vereinbarten Baustellenbesprechungen
- Inbetriebnahme der Anlagen und Einweisung des Nutzers
- Erstellung der Prüfprotokolle nach DIN VDE 0100 Teil 600  bzw. VBG 4 und Abnahme der Anlage

Anfertigung von Revisionszeichnungen und Projektunterlagen in der folgenden Form:
  * Ausfertigung 3-fach im Aktenordner mit beschriftetem  Rücken, Deckblatt, CD-ROM / DVD
  * Deckblatt mit Angaben zum Vorhaben, Gewerk, Firma und  der Bezeichnung "Revisionsunterlagen"
  * Unterteilung der Gliederungspunkte mit festen Trennseiten
  * leserliche Kopien der Pläne im Original-Format
  * saubere, lesbare Eintragungen der Änderungen in den  Zeichnungen und Plänen
  * Unterzeichnung aller Pläne mit Firmenstempel und  Unterschrift nach Zeichnungsvorschrift
  und dem Vermerk "Revisionsunterlage"

und in folgendem Umfang:
  * Fachbauleitererklärung
  * Mess- und Prüfprotokolle
  * Verzeichnis verwendeter Einbauteile
  * Verzeichnis verwendeter Verschleißteile (z.B. Leuchtmittel)  und deren nächste Bezugsquelle
  * technische Beschreibungen
  * Bedienungsanleitungen
  * Übersichtsschaltpläne
  * Installationspläne
  * Verzeichnis von Kundendienst- und Havariedienst-  Rufnummern

Alle Unterlagen sind auch in digitaler Form (CD-ROM / DVD)
zu übergeben, bzw. den Projektunterlagen beizufügen.
Menge: 1,000 psch

**7.28 Auf- und Abbau, sowie Kosten für das Vorhalten aller notwendigen Gerüste, Leite**
Auf- und Abbau, sowie Kosten für das Vorhalten
aller notwendigen Gerüste, Leitern u. Arbeitsbühnen
für Arbeiten höher als 2 m über Gelände oder Fußboden.
Menge: 1,000 psch

**7.29 Einrichten und Räumen der Baustelle, Vorhalten der Baustelleneinrichtung**
Menge: 1,000 psch

**7.30 Stundenlohnarbeiten Obermonteur Arbeiten auf Nachweis nach Anordnung d.**
*** Bedarfsposition ohne GB
Stundenlohnarbeiten Obermonteur
Arbeiten auf Nachweis nach Anordnung d. Bauleitung
Menge: 1,000 h

**7.31 Stundenlohnarbeiten Monteur**
*** Bedarfsposition ohne GB
Stundenlohnarbeiten Monteur
Arbeiten auf Nachweis nach Anordnung d. Bauleitung
Menge: 1,000 h

**7.32 Stundenlohnarbeiten Helfer Arbeiten auf Nachweis nach Anordnung d. Bauleitung**
*** Bedarfsposition ohne GB
Menge: 1,000 h

**7.33 Spitz- und Stemmarbeiten**
*** Bedarfsposition ohne GB
Spitz- und Stemmarbeiten

incl. Abtransport und Entsorgung des Bauschutts

liefern und montieren
Menge: 1,000 h
